# GGS Wetter
Angebotsaufforderung (GAEB DA XML 3.3, DA83)
Währung: EUR
Erstellt mit: CaliforniaX by G&W Software AG, CaliforniaX V23.3.06, 28.09.2026

## Fenster und Türen
Datum: 28.09.2026

*Hinweis: Allgemeine Beschreibung des Bauvorhabens*
Bei dem Bauvorhaben handelt es sich um die energetische
Sanierung mit Umbau und Erweiterung der städtischen
Gemeinschaftsgrundschule Alt-Wetter in der
Bergstraße 23 in 58300 Wetter (Ruhr).

Der bestehende Gebäudekomplex setzt sich zusammen
aus einem ca. 1896 errichteten Hauptgebäude,
einem in den 1950er Jahren hergestellten
zweigeschossigen Erweiterungsbau sowie einer in den 1970er Jahren
angebauten Turnhalle. Das Gelände befindet sich in einer starken,
nach Süden abfallenden Hanglage.

Das Hauptgebäude ist in massiver, dreigeschossiger Bauweise mit
nicht ausgebautem, abgewalmten Satteldach
und Bruchsteinsichtmauerwerk errichtet.
Der Erweiterungsbau wurde rechtwinkelig an den Schulaltbau angebaut,
hat zwei Vollgeschosse mit Teilunterkellerung,
ein flachgeneigtes Satteldach und verputzte ungedämmte Außenwände.
In den Räumlichkeiten befindet sich derzeit unter anderem eine
Hausmeisterwohnung. Im darunterliegenden Keller
sind die Lüftungs- und Heizzentrale untergebracht;
der Zugang erfolgt ausschließlich über eine Außentreppe

Die Sporthalle wurde als Einfachsporthalle mit flach geneigtem Pultdach erbaut und grenzt im Osten an den Altbau und im Süden an den
Erweiterungsbau. Die Außenwände der Sporthalle sind ebenfalls ungedämmt.

Ziel der anstehenden Maßnahme ist die Anpassung der Schule
an die heutigen Anforderungen an Bildungseinrichtungen
mit Differenzierungsflächen sowie im Hinblick auf die Barrierefreiheit
Daraus resultiert ein umfangreicher Umbau sowie die teilweise
Aufstockung des ersten Erweiterungsbaus.
Der Grundriss wird in diesem grundlegend umorganisiert.
Hergestellt wird u.a eine moderne Mensa mit Küche, neu angeordnete
Sanitärräume für Schüler und Lehrpersonal sowie bislang fehlende
Differenzierungsflächen. Die bisher als Wohnfläche genutzten Räume im
Untergeschoss werden zu Umkleiden und Waschräume für die Turnhalle
umgebaut.
In diesem Zuge wird die technischen Gebäudeausrüstung weitestgehend
erneuert, der Brandschutz wird mit dem heutigen Standard umgesetzt.

Erforderlich für die Umsetzung wird u.a. das Anlegen neuer
Wanddurchbrüche bis hin zum Abbruch zahlreicher Innenwände.
Neue Räume werden in Massiv- sowie Trockenbauweise hergestellt.
Durch diese Eingriffe in den Bestand sowie die zu errichtende Aufstockung wird der vorhandene Rohbau stärker als zuvor belastet.

Kompensiert wird dies mit umfangreichen Ertüchtigungen des Rohbaus, u.a. mit der Einbringung zahlreicher Träger und Stützen als Stahlkonstruktionen.

Im Rahmen der Planungsphase wurde festgestellt, dass der
Erweiterungsbau durch die Hangsituation bereits im aktuellen Bauzustand grenzwertig belastet ist, was umfangreiche Hangsicherungsmaßnahmen mittels Spezialtiefbau erforderlich macht.

Im Rahmen der Erneuerung der technischen Gebäudeausrüstung wird die
marode Bestandsentwässerung grundlegend erneuert, was auch die
Einbringung neuer Grundleitungen unter der jetzigen Bodenplatte beinhaltet. Diese wird hierfür in Teilbereichen des Altbaus
geöffnet und im neuen Mensabereich vollständig erneuert.

Die energetische Sanierung umfasst die Erneuerung aller Fenster im ersten
Erweiterungsbau mit Dämmung der Fassade sowie Herstellung einer neuen Dachdeckung als Flachdach mit außenliegender Entwässerung.

Der Altbau mit seiner Bruchsteinfassade erhält keine äußere
Wärmedämmung, die Fenster werden nicht erneuert.

Die Turnhalle wird im Rahmen dieser Maßnahme weitestgehend
ausgenommen und erfährt keine energetische Sanierung.

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Hauptgebäude Altbau

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Erweiterungsbau mit Altbau, Südseite

*Hinweis: Allgemeine Hinweise zu den Bauarbeiten*
Die Zufahrt zum Baufeld sowie zur Baustelleneinrichtungsfläche
auf dem Pausenhof erfolgt über die Bergstraße.
Der Seiteneingang des Anbaus ist von der Bergstraße
über die Gartenstraße und am Südhang zu erreichen.
Die Zuwegung zur BE-Fläche (Pausenhof) hat eine durchgängige,
für schweres Gerät befahrbare gepflasterte / asphaltierte Bodenoberfläche.
Die Zuwegung zum Seiteneingang Anbau ist aufgrund der
Fahrbahnbreite nur bedingt für schweres Gerät befahrbar

Es ist zu beachten, dass sich die Baustelle unmittelbar am öffentlichen Gehweg sowie Straßenraum befindet.
Der Baustellenbereich ist mit geeigneten Mitteln derart zu
sichern, dass von den Arbeiten zu keinem Zeitpunkt eine Gefahr für
Passanten ausgeht oder dass der öffentliche Straßenverkehr über das
unvermeidbare Maß hinaus beeinträchtigt wird.
Alle erforderlich Sicherungsmaßnahmen sind Bestandteil der
Ausschreibung.

Die angrenzenden Verkehrsflächen sind werktäglich von Verunreinigungen
bedingt durch den Baubetrieb zu reinigen. Die Baustelle an sich ist regelmäßig aufzuräumen und umherliegende Materialien, die nicht benötigt werden,
sind zu beseitigen. Sollte eine bauseitige Grundreinigung erforderlich sein,
werden die anfallenden Kosten im Verursacherprinzip umgelegt.

Das Betreten von Nachbargebäuden bzw. Flächen, die nicht für die
Baumaßnahme freigegeben sind ist untersagt.

Alle auf öffentlichen und privaten Verkehrsflächen entstandenen Schäden sind auf Kosten des AN spätestens zum Ende der Maßnahme zu beseitigen.

*Hinweis: Leistungsumfang des Auftragnehmers*
Gegenstand dieser Ausschreibung sind die Metallbau- und
Verglasungsarbeiten.

Erneuert werden im Erweiterungsbau alle Außenfenster sowie vereinzelte Fenster des Altbaus als Kunststofffenster.
Die Fenster werden zuvor bauseits entfernt und provisorisch mit Holzplatten und Folienkonstruktionen verschlossen.

Die Entfernung sowie Entsorgung der Folienkonstruktionen ist in der Leistungsbeschreibung enthalten.

Weiterer Bestandteil sind die Erneuerung zweier Außen- sowie mehrerer
Innentüren mit Brandschutzanforderungen in Alurahmenprofilbauweise.
Erneuert werden weiterhin zwei Turnhallentüren als verglaste Stahlprofiltüren.

*Hinweis: Ausführungs- und Gütebestimmungen, Konstruktion*
DIN 18 355 - Tischlerarbeiten
DIN 18 357 - Beschlagarbeiten
DIN 18 361 - Verglasungsarbeiten

Eingeschlossen sind alle mitgeltenden Normen sowie die
besonderen Leistungen gemäß DIN 18 355 ergänzend zu DIN
18 299.

Über die in der VOB enthaltenen DIN-Normen hinaus
gelten für die konstruktive Bearbeitung und Ausführung
alle Erlasse, Merkblätter und Richtlinien in der z.Z.
gültigen Fassung. Insbesondere die "Empfehlungen des
Institut für Fenstertechnik Rosenheim". Alle hiernach
erforderlichen bauaufsichtlichen Zulassungen, statische
Nachweise, Prüfungen und sonstige Zulassungen sind ggf.
vorzulegen.

Statische Anforderungen:

Die Fensterkonstruktion einschließlich der
Verbindungs- und Befestigungsteile muss alle planmäßig
auf sie einwirkenden Kräfte aufnehmen und an die
Tragwerke des Baukörpers abgeben können.

Als Grundlage für die anzunehmenden Belastungen gelten:
DIN 1055, Teil 4  für Windlasten,
DIN 1055, Teil 3  für Horizontallasten (Seitenkräfte)
an Verglasungen und Riegeln bis Brüstungshöhe,
DIN 18 056 für Vertikallasten auf Riegeln bei zu
öffnenden Fenstern.

Fensterflügel müssen den Anforderungen der DIN 18 055
und den Festlegungen der Systembeschreibung
entsprechen.

Bauphysikalische Anforderungen:

Die Schlagregendichtheit und die längenbezogene
Fugendurchlässigkeit muss entsprechend den Forderungen
der DIN 18 055 gewährleistet sein.
Gefordert wird mindestens die Beanspruchungsgruppe C.

Für die Anforderungen an den Wärmeschutz gelten die DIN
4108 "Wärmeschutz im Hochbau" und die
Wärmeschutzverordnung in der jeweils aktuellen Fassung.
Die Forderungen des vorliegenden Wärmeschutznachweises
sind zu erfüllen.

Für den Schallschutz gelten DIN 4109 "Schallschutz im
Hochbau" und die VDI-Richtlinie 27/19 "Schalldämmung
von Fenstern".
Die Anschlüsse zwischen Fenster und Baukörper sind
unter Berücksichtigung der Anforderungen an den
Schallschutz nach DIN 4108 der Fenster auszubilden.

Einbau:

Beim Einbau der Fenster sind die bauphysikalischen
Einwirkungen durch das Raumklima und das Außenklima zu
berücksichtigen. Alle Hohlräume zum Baukörper sind mit
rieselfreier Steinwolle auszustopfen oder mit
zugelassenem Montageschaum (PU-Schaum) auszufüllen.

Der Einbau der Fenster ist nach den örtlich
vorgegebenen Konstruktionsdetails unter
Berücksichtigung des Isothermenverlaufs vorzunehmen. Es
ist zu beachten, dass die Verankerungen (Befestigungen)

- alle planmäßig auf das Fenster einwirkenden Kräfte
mit der erforderlichen Sicherheit und unter
Berücksichtigung der im Anschlussbereich auftretenden
Bewegungen einwandfrei auf das Bauwerk übertragen.
- Bewegungen sowohl aus der Wärmedehnung der Fenster
als auch aus Formänderungen am Bauwerk aufnehmen
können.

Abdichtung zum Baukörper:

Die Anschlüsse zum Baukörper müssen den
bauphysikalischen Anforderungen gerecht werden, d.h.
Anforderungen aus Wärme-, Feuchtigkeits- und
Schallschutz. Die Fugenbewegungen sind zu beachten.

Außenfensterbänke:

Fensterbänke müssen das Niederschlagswasser nach außen
über die Fassade in der Form ableiten, daß kein Wasser
in das Gebäude eindringen kann und eine Verschmutzung
der Fassade weitgehend vermieden wird.
Die Neigung der Fensterbänke darf 5° nicht
unterschreiten, der Überstand der Abtropfkante
gegenüber der Fassade soll ca. 40 mm betragen, er darf
20 mm nicht unterschreiten.

Die Befestigung am Fenster erfolgt unter Verwendung
eines Fensterbankanschlussprofils und einer Dichtung
gegen eindringendes Wasser. Es sind ausreichende
Dehnmöglichkeiten zu berücksichtigen, Dehnstöße sind
wasserdicht herzustellen.

Der seitliche Anschluss der Fensterbänke muss die
thermisch bedingten Längenänderungen ohne Schädigung
des Bauwerks aufnehmen können.

Fensterbänke aus Aluminium sind mit unterseitiger
Antidröhnbeschichtung auszuführen.

*Hinweis: Werk- und Montageplanung, Ausführungszeichnungen*
Für alle nachfolgend ausgeschriebenen Fenster- und Türelemente
sowie den Sonnenschutz
hat der Auftragnehmer Konstruktionszeichnungen
mit Beschreibungen zur Freigabe vorzulegen.

Die beiliegende Fensterliste ist hierbei zu beachten.

Vor Fertigungsbeginn bedürfen alle Zeichnungen der Freigabe
durch den Auftraggeber.

Aus den Darstellungen müssen Konstruktion, Maße,
Einbau, Befestigung und Bauanschlüsse der Bauteile
sowie die Einbaufolge erkennbar sein
(DIN 18360, Zif.3.1.1.3).

Die Anfertigung dieser Unterlagen ist Nebenleistung nach VOB
und mit den Einheitspreisen des Angebots abgegolten.
Eine gesonderte Vergütung erfolgt nicht.

Die Schnittstellen zu anderen Gewerken sind vom AN in
Zusammenarbeit mit der Bauleitung, den Architekten und
den jeweiligen Lieferanten technisch zu klären und
terminlich zu koordinieren. Die Verantwortung für die technischen,
bauphysikalischen, funktionalen und formalen Kriterien
gemäß den Vorgaben liegt ausdrücklich beim AN.

Der AN hat alle Baumaße eigenverantwortlich vor Ort zu
bestimmen, zu prüfen und bei der Werkplanung zu
berücksichtigen. Werden bei der Maßaufnahme
Abweichungen und Maßtoleranzen ermittelt, die außerhalb
der in den Normen DIN 18201, 18202 und 18203 Grenzwerte
liegen, so ist dies dem AG schriftlich unverzüglich
mitzuteilen.

Die in der Ausschreibung erfassten Stückzahlen und
Mengen der einzelnen Bauteile sind vom Bieter mit Hilfe
aktueller Pläne und Zeichnungen auf Richtigkeit und
Vollständigkeit zu prüfen. Abweichungen und
Unstimmigkeiten sind dem AG vor Vertragsverhandlung
mitzuteilen.

Der AN hat frühzeitig vor Montagebeginn zu prüfen, ob
alle erforderlichen bauseitigen Vorleistungen,
insbesondere die Baufreiheit und die Ausführung der
Vorgewerke, erbracht sind.

*Hinweis: Erstreinigung durch den Auftragnehmer*
Der AN hat sämtliche Elemente gemäß Leistungsverzeichnis vor der
Abnahme außen und innen zu reinigen, dies umfasst auch die Verglasung.

Der AN hat ein hierfür ein geeignetes Reinigungsunternehmen zu beauftragen.
Alle Elemente sind werkseitig in einem sauberen und fachgerechten
Zustand auszuliefern. Bei Teilen, die mit besonderen
Schutzvorrichtungen versehen sind, dürfen die Schutzteile erst nach
Abstimmung mit der örtlichen Bauüberwachung entfernt werden.

Die Reinigung der montierten Teile innen und außen hat mit Wasser
unter Zusatz von nicht aggressiven Entspannungsmitteln nach den
einschlägigen Vorschriften über Reinigung von Aluminium im Bauwesen zu
erfolgen.

Folgende Richtlinien sind zu beachten:
- die Richtlinien der Gütegemeinschaft zur Reinigung der
  Metallfassaden, Nürnberg
- die Richtlinien der Aluminiumzentrale Düsseldorf
  die Richtlinien der Glashersteller
- Der Zeitpunkt der Reinigung ist mit der örtlichen Bauüberwachung
  abzustimmen

Außenreinigung:

- Reinigen aller Fälze mit Mini-Dampfstrahler, einschl. Austrocknen
  mittels Industrieföhn oder Baumwollputzlappen.
- Reinigung der Glasscheiben
- Diese sind mit viel Wasser und Zusatzmitteln vorab mit einem
  Schwamm abzuwaschen.
- Anschließend, d. h. wenn die Scheiben von allen
  Staub- und Schmutzpartikeln befreit sind, erfolgt Abwischen
  mit weicher Wischerkante zur Vermeidung von Scheibenzerkratzungen.
  Danach werden die Profilecken mit einem Ledertuch nachgereinigt.

Innenreinigung:

Bezüglich der Elementbearbeitung gilt sinngemäß das unter
Punkt Außenreinigung beschriebene Verfahren.

Farbbeschichtetes Aluminium
Es dürfen keine Waschlaugen, keine Mittel mit oxydlösender Wirkung,
keine mechanisch wirkenden Mittel sowie
keine stark verdünnten, anorganischen Säuren verwendet werden.
Das Reinigungsmittel soll einen pH-Wert von 5,2
bis 8,2 haben, neutral oder nahezu neutral sein und keine
Fluor-, Chlor- und Sulfationen enthalten.
Das Reinigungsmittel muss wasserverdünnbar sein,
damit man mit entspanntem Wasser „Schleier“ abwaschen
kann, die sich vor allem auf dunklen und glänzenden
Oberflächen bemerkbar machen.

Normales Glas:
Die Reinigung soll bei leichter Verschmutzung bei normalem
Glas im Nassverfahren durchgeführt werden, d. h. mit
Wasser, Schwamm, Abstreifer, Fensterleder oder Lappen
mit handelsüblichen, flüssigen, nicht aggressiven Lösungs- und
Reinigungsmitteln. Verschmutzungen, die mit der Nassreinigung
nicht beseitigt werden können, dürfen mit fettlösenden Mitteln bzw.
mit sehr feinkörnigen Poliermitteln behandelt werden, die weder
das beschichtete Glas, noch die Dichtungsmaterialien angreifen. Scheuernde und kratzende Reinigungsmittel bzw. Werkzeuge sind nicht statthaft,
auch nicht das Abziehen mit Stahlklingen oder Ähnlichem.

Sonnenschutzgläser bzw. metalloxydbeschichtete Gläser
Verunreinigungen durch säurehaltige Stoffe (Zement, Beton, Kalk usw.)
sind unbedingt zu vermeiden, z. B. durch den Einbau erst nach
Beendigung der Beton- und Verputzarbeiten.
Auch nach den Bauarbeiten sollte durch konstruktive Maßnahmen
gewährleistet sein, dass keine Auswaschungen
von Beton, Kalk usw. auf die Scheibenoberfläche gelangen können.
Die Reinigung sollte bei leichter Verschmutzung wie
bei normalem Glas im Nassverfahren durchgeführt werden,
d.h. mit Wasser, Schwamm, Abstreifer, Fensterleder oder Lappen
mit handelsüblichen flüssigen und nicht
aggressiven Lösungs- und Reinigungsmitteln.
Verschmutzungen, die mit der Nassreinigung nicht
beseitigt werden können, dürfen mit fettlösenden Mitteln bzw.
mit sehr feinkörnigen Poliermitteln behandelt werden,
die weder das beschichtete Glas, noch die
Dichtungsmaterialien angreifen.
Scheuernde und kratzende Reinigungsmittel bzw.
Werkzeuge sind nicht statthaft, auch nicht das Abziehen mit
Stahlklingen oder Ähnlichem.

Die Kosten für die beschriebene Erstreinigung sind einzukalkulieren und
werden nicht gesondert vergütet.

### 1 Abbruch provisorische Verschalung

*Hinweis: Vorbemerkungen zum Abbruch der provisorischen Holzverschalung*
Der Abbruch und die Entsorgung der vorhandenen Fenster erfolgt im Rahmen der gesamten Entkernung des Gebäudes bauseits statt
Durch den Abbrecher wird im Zuge des Abbruchs
ein als übergangsweiser Witterungs- und Einbruchschutz erstellt.

Dieser erfolgt in Form einer vollflächige Verschalung in Form von
z.B. OSB-Platten, ggf. zusätzlich mit Folie bespannt oder mit Folien
bespannten Holzrahmenkonstruktionen.

Die Entfernung des provisorischen Verschlusses ist jeweils im direkten
Austausch mit dem neuen Fenster- bzw. Türelement durchzuführen,
sodass ein offener Zugang nicht länger als für die Dauer der Arbeiten
auf der Baustelle besteht.

Die Leistung versteht sich inkl. Entsorgung und Kippgebühren.

**1.1 Abbruch provisorische Holzverschalung vor Rohbauöffnung, Pos. F-01.01, 1,90 x 1,74 m**
Die provisorische Holzverschalung gemäß Vorbemerkung
im Zuge des Einbaus der nachfolgend beschriebenen Fenster
rückstandslos bis auf das Mauerwerk
entfernen und entsorgen.
Menge: 1,000 St

**1.2 Abbruch provisorische Holzverschalung vor Rohbauöffnung, Pos. F-01.02 und F-01.03, 1,20 x 1,62 m**
Die im Rahmen des bauseitigen Abbruchs der Bestandsfenster erstellte,
provisorische Holzverschalung entfernen wir vor, jedoch
mit o.g. Abmessungen der Rohbauöffnung.
Menge: 2,000 St

**1.3 Abbruch provisorische Holzverschalung vor Rohbauöffnung, Pos. F-01.04, 1,13 x 1,62 m**
Die im Rahmen des bauseitigen Abbruchs der Bestandsfenster erstellte,
provisorische Holzverschalung entfernen wir vor, jedoch
mit o.g. Abmessungen der Rohbauöffnung.
Menge: 1,000 St

**1.4 Abbruch provisorische Holzverschalung vor Rohbauöffnung, Pos. F-01.05 und F-01.06 1,13 x 1,62 m**
Die im Rahmen des bauseitigen Abbruchs der Bestandsfenster erstellte,
provisorische Holzverschalung entfernen wir vor, jedoch
mit o.g. Abmessungen der Rohbauöffnung.
Menge: 2,000 St

**1.5 Abbruch provisorische Holzverschalung vor Rohbauöffnung, Pos. F-01.07, 11,38 x 2,58 m**
Die im Rahmen des bauseitigen Abbruchs der Bestandsfenster erstellte,
provisorische Holzverschalung entfernen wir vor, jedoch
mit o.g. Abmessungen der Rohbauöffnung.
Menge: 1,000 St

**1.6 Abbruch provisorische Holzverschalung vor Rohbauöffnung, Pos. F-01.08, 6,08 x 2,58 m**
Die im Rahmen des bauseitigen Abbruchs der Bestandsfenster erstellte,
provisorische Holzverschalung entfernen wir vor, jedoch
mit o.g. Abmessungen der Rohbauöffnung.
Menge: 1,000 St

**1.7 Abbruch provisorische Holzverschalung vor Rohbauöffnung, Pos. F-01.09 und F-01.10 1,15 x 1,15 m**
Die im Rahmen des bauseitigen Abbruchs der Bestandsfenster erstellte,
provisorische Holzverschalung entfernen wir vor, jedoch
mit o.g. Abmessungen der Rohbauöffnung.
Menge: 2,000 St

**1.8 Abbruch provisorische Holzverschalung vor Rohbauöffnung, Pos. F00.01, 1,26 x 2,05 m**
Die im Rahmen des bauseitigen Abbruchs der Bestandsfenster erstellte,
provisorische Holzverschalung entfernen wir vor, jedoch
mit o.g. Abmessungen der Rohbauöffnung.
Menge: 1,000 St

**1.9 Abbruch provisorische Holzverschalung vor Rohbauöffnung, Pos. F00.02, 1,90 x 2,05 m**
Die im Rahmen des bauseitigen Abbruchs der Bestandsfenster erstellte,
provisorische Holzverschalung entfernen wir vor, jedoch
mit o.g. Abmessungen der Rohbauöffnung.
Menge: 1,000 St

**1.10 Abbruch provisorische Holzverschalung vor Rohbauöffnung, Pos. F00.03, 2,85 x 2,35 m**
Die im Rahmen des bauseitigen Abbruchs der Bestandsfenster erstellte,
provisorische Holzverschalung entfernen wir vor, jedoch
mit o.g. Abmessungen der Rohbauöffnung.
Menge: 1,000 St

**1.11 Abbruch provisorische Holzverschalung vor Rohbauöffnung, Pos. F00.04 bis F00-10, 2,18 x 2,35 m**
Die im Rahmen des bauseitigen Abbruchs der Bestandsfenster erstellte,
provisorische Holzverschalung entfernen wir vor, jedoch
mit o.g. Abmessungen der Rohbauöffnung.
Menge: 7,000 St

**1.12 Abbruch provisorische Holzverschalung vor Rohbauöffnung, Pos. F00.11, 0,78 x 2,35 m**
Die im Rahmen des bauseitigen Abbruchs der Bestandsfenster erstellte,
provisorische Holzverschalung entfernen wir vor, jedoch
mit o.g. Abmessungen der Rohbauöffnung.
Menge: 1,000 St

**1.13 Abbruch provisorische Holzverschalung vor Rohbauöffnung, Pos. F00.12, 6,12 x 2,35 m**
Die im Rahmen des bauseitigen Abbruchs der Bestandsfenster erstellte,
provisorische Holzverschalung entfernen wir vor, jedoch
mit o.g. Abmessungen der Rohbauöffnung.
Menge: 1,000 St

**1.14 Abbruch provisorische Holzverschalung vor Rohbauöffnung, Pos. F+01.03 bis F+01.05, 1,70 x 3,55 m**
Die im Rahmen des bauseitigen Abbruchs der Bestandsfenster erstellte,
provisorische Holzverschalung entfernen wir vor, jedoch
mit o.g. Abmessungen der Rohbauöffnung.
Menge: 3,000 St

### 2 Abbruch Eingangstüren Bestand

*Hinweis: Vorbemerkungen zum Abbruch der Bestandstüren*
Im Zuge der Erneuerung der Außentüren
ist die vorherige Demontage, der Abtransport sowie die
Entsorgung der vorhandenen Türelemente erforderlich.

Der Ausbau hat jeweils unmittelbar vor der Installation der jeweiligen neuen
Türen zu erfolgen. Es ist zu gewährleisten, dass das Gebäude täglich nach
Arbeitsende gegen unbefugten Zugang gesichert ist.

Bestandteil der folgenden Positionen sind ausschließlich die Außentüren, da diese aufgrund der durchgängigen Nutzung während der Bauzeit erst
"eins zu eins" durch die neuen Elementen ersetzt werden.

Die Türelemente wurden gutachterlich auf Schadstoffe untersucht.
Es wurden keine festgestellt.

Die Leistung versteht sich inkl. Entsorgung und Kippgebühren.

**2.1 Abbruch Türelement Pos. Ta00.01, 1,20 x 2,95 m**
Das vorhandene Türelement gemäß Vorbemerkung im direkten Austausch mit dem neuen Element rückstandslos demontieren, abfahren und entsorgen.

Abmessungen:  ca. 1,20 x 2,95 m
Material:  Aluminium, ca. 1970er Jahre
Etage:  Erdgeschoss
Schadstoffe:  keine
Menge: 1,000 St

**2.2 Abbruch Türelement Pos. Ta-01.01, 2,07 x 2,47 m**
Das vorhandene Türelement gemäß Vorbemerkung im direkten Austausch mit dem neuen Element rückstandslos demontieren, abfahren und entsorgen.

Abmessungen:  ca. 2,07 x 2,47 m
Material:  Aluminium, ca. 1970er Jahre
Etage:  Untergeschoss
Schadstoffe:  keine
Menge: 1,000 St

### 3 Fenster, Kunststoff

*Hinweis: Vorbemerkungen, Fenster, Kunststoff*
Lieferung und Montage von wärmegedämmten
Fenster- und Türelementen aus Kunststoff
einschließlich der zugehörigen Verglasung.
Art und Umfang der zu liefernden Bauteile werden
nachfolgend beschrieben.

Profile:  Kunststoff-Hohlkammerprofile mit innerer
  Stahlrohrverstärkung und umlaufender
  doppelter Lippendichtung eines in Deutschland
  anerkannten und bauaufsichtlich zugelassenen Systems.

Leitfabrikat
der Planung:  Veka oder gleichwertig

Angebotenes
Fabrikat:  ...........................................
  vom Bieter einzutragen

Leitprodukt
der Planung:  Softline 76 AD oder gleichwertig

Angebotenes
Produkt:  ...........................................
  vom Bieter einzutragen

Farbe:  Farbton nach Wahl des AG aus Standardfarbkarte
  des Herstellers

U-Fenster:  siehe Position

g-Wert:  siehe Position

Montage:  Alle Fenster mit vierseitiger winddichter Eindichtung als  Feuchtigkeits- und Windzugschutz entspr. aktuellem GEG

  Alle Materialien, die zur Montage der Elemente, sind
  einzukalkulieren und werden nicht gesondert vergütet.
  Dieses gilt für sämtliche Verbindungsstücke,
  Kopplungsprofile, Winkel, Schrauben etc.

  Die Anschlussfugen sind innen mit LM-Profilen abzudecken  und umlaufend dauerelastisch zu versiegeln.

Verglasung:  Zum Lieferumfang der Verglasungsarbeiten gehören alle  hierfür erforderlichen Dichtungen und deren Einbau.

  Weiterhin mitzuliefern sind alle erforderlichen  Dichtstoffe, Glasauflager und Klotzungsbrücken.
  Die Dicken der Einzelscheiben sind unter Berücksichtigung  der Scheibengrößen und der Lastannahmen nach den
  Bemessungstabellen des Glas-Herstellers zu ermitteln.
  Für die Verglasung ist die Unfallverhütungsvorschrift GUVV  S1 des rheinischen Gemeindeunfallversicherungsverbandes  zwingend zu berücksichtigen.

  Grundsätzlich erhalten alle Elemente Klarglasscheiben.
  Grundsätzlich erhalten alle bodentiefen Elemente eine
  VSG-Verglasung.

angebotene
Verglasung:  ...........................................
  vom Bieter einzutragen

Beschläge:  DK-Beschlag mit Einhandbedienung (abschließbar).
  Der Beschlag ist mit einer, in Dreh- und in Kippstellung
  wirksamen Fehlbedienungssperre, ausgestattet.
  Die in den Beschlag integrierte Aushebesperre wird in der  Kippstellung wirksam.
  Eine in den Scherenlenker integrierte Rastung reduziert in  Kippstellung ein durch leichten Windsog hervorgerufenes
  Zufallen des Fensters. Scherenband und Ecklager sind mit  Kunststoff-Lagerschalen ausgestattet.
  Die Einzelteile des Beschlages, wie Riegelstücke, Eckumlen  kungen, Auflaufbock, Ecklager, Entlastungslager und die  Schere sind selbstlehrend ausgebildet.
  Die Anbringung dieser Teile in den Beschlagsaufnahmenten  erfolgt formschlüssig.
  Alle Beschlagteile bestehen aus nichtrostenden Materialien.

  Das Fenstergriff-Getriebe ist mit Rastpunkten in Dreh-,
  Verschluß- und Kippstellung ausgestattet.

Die Leistung versteht sich:

    - inkl. Vorleistungen, Versiegelung, Abdichtung
    - inkl. erforderlicher Kopplungsprofile
    - inkl. Befestigungsmaterial wie Stahlwinkel, etc.

*Hinweis: Fenstergriffe, Edelstahl*
Griffe aus gebogenem Rundrohr mit geradem Abschluss.
Drückerhals zur besseren Lastabtragung konisch-zylindrisch aufgeweitet.

U-Form
Türdrücker Handhabe zylindrisch
Ø 20 mm, Länge Handhabe 145 mm.
Drückerhalslänge 63 mm
Return 55 mm

Ovale Rosette Standard, 32,5 x 70 x 10 mm
Rosette aufliegend

Maßänderungen sind unter Einhaltung der Proportionalität zulässig.

Einteilige Deckrosette mit Befestigung in Clipstechnik
Unsichtbare Verschraubung
Unsichtbare Drückerführung (Führungslager)

Material:  Edelstahl
Oberfläche:  Naturfarbig fein gebürstet

Leitfabrikat
der Planung:  FSB oder gleichwertig

Angebotenes
Fabrikat:  ...........................................
  vom Bieter einzutragen

Leitprodukt
der Planung:  1070 oder gleichwertig

Angebotenes
Produkt:  ...........................................
  vom Bieter einzutragen

*Hinweis: Vorbemerkungen zu Fensterbänken*
Fensterbänke aus gekantetem Aluminiumblech, in Einzellängen;
farbig pulverbeschichtet,
Farbton nach Wahl des AG im RAL-Ton
passend zur Fensterfarbe,
mit ausreichendem Gefälle montiert
am Blendrahmen des Fensters,
vordere Blende als Tropfkante,

Aufkantung und Falz am Fensteranschluss,
vollflächige unterseitige Antidröhnbeschichtung,
Moosgummistreifen zwischen Fensterbank
und dem unteren Blendrahmenteil des Fensters als Dichtung,
Befestigung mit nichtrostenden Schrauben
einschließlich Abdeckkappen aus Kunststoff,

Materialdicke:  2,0 mm
Farbe:  nach Wahl des AG aus Standardfarbkarte des Herstellers  passend zur Fensterfarbe
Einzellängen:  siehe Position
Ausladung:  siehe Position

Die Fensterbänke verstehen sich inkl. aller Bord-Endstücke
aus Aluminiumblech am freien Ende auf das Bankprofil aufgesteckt
mit Auf- und Abkantung, mit Putzkante,
passend zum Profil der Abdeckung,
Verschluss der Anschlussfuge zum Hintermauerwerk mit
dauerelastischem Dichtstoff einschließlich
Hinterfüllung mit einem Dämmschlauch.

**3.1 Statischer Nachweis**
Statischer Nachweis für die nachfolgend beschriebenen
Fensteranlagen aus Kunststoffprofilen mit Verglasung,
prüffähig aufgestellt durch einen zugelassenen
Tragwerksplaner, Mitglied der Ing.-Kammer Bau,
Vorlage in elektronischer Form
und 2 Ausfertigungen in Papierform.
Menge: 1,000 psch

**3.2 Fensterelement, Pos. F-01.01 - Kunststoff, 1.900 x 1.740 mm**
Kunststoff-Fensterelement, wärmegedämmt einschließlich Verglasung
gemäß Vorbemerkung liefern und montieren.

Rohbaulichtmaß B/H:  ca. 1.900 / 1.740 mm

Fensterliste Position:  F-01.01
Einbauort:  West, UG

Fenster - Einteilung:  1 x D/K, ca. 750 x 1.635 mm mit gesicherter
  Drehsperre mit Schlüsselbedienung,
  Kippfunktion uneingeschränkt,

  1 x fest verglast, ca. 1.150 x 1.635 mm

  1 x Aufdopplungsprofil oben,
  Höhe = ca. 140 mm

Sonnenschutz:  nein

Äußere Fensterbank:  ja, gemäß Vorbemerkung

Ausladung der Bank:  Wärmedämmverbundsystem
  (ca. 20 cm zzgl. Überstand)

Verglasung:  3-fach, satiniert

Uw-Fenster:  ≤ 1,30
g-Wert:  0,40

Rw,p nach DIN 52210-2  ≥ 33 db

Widerstandsklasse:  RC 2

Einbausituation:  umlaufend Bestandsmauerwerk,
  neues WDVS mit Putz nach
  Einbau Fensterelement
  Überdeckung WDVS ≥ 40 mm

Ausführung gemäß beiliegender Fensterliste sowie Vorbemerkung.
Menge: 1,000 St

**3.3 Fensterelement, Pos. F-01.01 - Zulage Reedkontakte**
Zulage zum vorgenannten Fensterelement für Reedkontakte
in jedem Öffnungsflügel zum Anschluss an eine
bauseits installierte Alarmanlage.
Menge: 1,000 St

**3.4 Fensterelement, Pos. F-01.02, F-01.03 - Kunststoff, 1.200 x 1.620 mm**
Kunststoff-Fensterelement, wärmegedämmt einschließlich Verglasung
gemäß Vorbemerkung liefern und montieren.

Rohbaulichtmaß B/H:  ca. 1.200 / 1.620 mm

Fensterliste Position:  F-01.02, F-01.03
Einbauort:  Süd, UG

Fenster - Einteilung:  1 x D/K mit gesicherter
  Drehsperre mit Schlüsselbedienung,
  Kippfunktion uneingeschränkt

Sonnenschutz:  nein

Äußere Fensterbank:  ja, gemäß Vorbemerkung

Ausladung der Bank:  Wärmedämmverbundsystem
  (ca. 20 cm zzgl. Überstand)

Glas:  3-fach, satiniert

Uw-Fenster:  ≤ 1,30
g-Wert:  0,40

Rw,p nach DIN 52210-2  ≥ 33 db

Widerstandsklasse:  RC 2

Einbausituation:  umlaufend Bestandsmauerwerk,
  neues WDVS mit Putz nach
  Einbau Fensterelement
  Überdeckung WDVS ≥ 40 mm

Ausführung gemäß beiliegender Fensterliste sowie Vorbemerkung.
Menge: 2,000 St

**3.5 Fensterelement, Pos. F-01.02, F-01.03 - Zulage Reedkontakte**
Zulage zum vorgenannten Fensterelement für Reedkontakte
in jedem Öffnungsflügel zum Anschluss an eine
bauseits installierte Alarmanlage.
Menge: 2,000 St

**3.6 Fensterelement, Pos. F-01.04 - Kunststoff, 1.050 x 1.620 mm**
Kunststoff-Fensterelement, wärmegedämmt einschließlich Verglasung
gemäß Vorbemerkung liefern und montieren.

Rohbaulichtmaß B/H:  ca. 1.050 / 1.620 mm

Fensterliste Position:  F-01.04
Einbauort:  Süd, UG

Fenster - Einteilung:  1 x D/K mit gesicherter
  Drehsperre mit Schlüsselbedienung,
  Kippfunktion uneingeschränkt,

Sonnenschutz:  nein

Äußere Fensterbank:  ja, gemäß Vorbemerkung

Ausladung der Bank:  Wärmedämmverbundsystem
  (ca. 20 cm zzgl. Überstand)

Glas:  3-fach, satiniert

Uw-Fenster:  ≤ 1,30
g-Wert:  0,40

Rw,p nach DIN 52210-2  ≥ 33 db

Widerstandsklasse;  RC 2

Einbausituation:  umlaufend Bestandsmauerwerk,
  neues WDVS mit Putz nach
  Einbau Fensterelement
  Überdeckung WDVS ≥ 40 mm

Ausführung gemäß beiliegender Fensterliste sowie Vorbemerkung.
Menge: 1,000 St

**3.7 Fensterelement, Pos. F-01.04 - Zulage Reedkontakte**
Zulage zum vorgenannten Fensterelement für Reedkontakte
in jedem Öffnungsflügel zum Anschluss an eine
bauseits installierte Alarmanlage.
Menge: 1,000 St

**3.8 Fensterelement, Pos. F-01.05 - Kunststoff, 1.125 x 1.620 mm**
Kunststoff-Fensterelement, wärmegedämmt einschließlich Verglasung
gemäß Vorbemerkung liefern und montieren.

Rohbaulichtmaß B/H:  ca. 1.125 / 1.620 mm

Fensterliste Position:  F-01.05
Einbauort:  Süd, UG

Fenster - Einteilung:  1 x D/K mit gesicherter
  Drehsperre mit Schlüsselbedienung,
  Kippfunktion uneingeschränkt,

Sonnenschutz:  nein

Äußere Fensterbank:  ja, gemäß Vorbemerkung

Ausladung der Bank:  Wärmedämmverbundsystem
  (ca. 20 cm zzgl. Überstand)

Glas:  3-fach, satiniert

Uw-Fenster:  ≤ 1,30
g-Wert:  0,40

Rw,p nach DIN 52210-2  ≥ 33 db

Widerstandsklasse;  RC 2

Einbausituation:  umlaufend Bestandsmauerwerk,
  neues WDVS mit Putz nach
  Einbau Fensterelement
  Überdeckung WDVS ≥ 40 mm

Ausführung gemäß beiliegender Fensterliste sowie Vorbemerkung.
Menge: 1,000 St

**3.9 Fensterelement, Pos. F-01.05 - Zulage Reedkontakte**
Zulage zum vorgenannten Fensterelement für Reedkontakte
in jedem Öffnungsflügel zum Anschluss an eine
bauseits installierte Alarmanlage.
Menge: 1,000 St

**3.10 Fensterelement, Pos. F-01.06 - Kunststoff, 1.125 x 1.620 mm**
Kunststoff-Fensterelement, wärmegedämmt einschließlich Verglasung
gemäß Vorbemerkung liefern und montieren.

Rohbaulichtmaß B/H:  ca. 1.125 / 1.620 mm

Fensterliste Position:  F-01.06
Einbauort:  Süd, UG

Fenster - Einteilung:  1 x D/K mit gesicherter
  Drehsperre mit Schlüsselbedienung,
  Kippfunktion uneingeschränkt,

Verglasung:  3-fach, Klarglas (Neutralglas ohne Farbschimmer)

Sonnenschutz:  Raffstore, in gesonderter Position

Äußere Fensterbank:  ja, gemäß Vorbemerkung

Ausladung der Bank:  Wärmedämmverbundsystem
  (ca. 20 cm zzgl. Überstand)

Glas:  Klarglas, 3-fach

Uw-Fenster:  ≤ 1,30
g-Wert:  0,40

Rw,p nach DIN 52210-2  ≥ 33 db

Widerstandsklasse;  RC 2

Einbausituation:  umlaufend Bestandsmauerwerk,
  neues WDVS mit Putz nach
  Einbau Fensterelement
  Überdeckung WDVS ≥ 40 mm

Ausführung gemäß beiliegender Fensterliste sowie Vorbemerkung.
Menge: 1,000 St

**3.11 Fensterelement, Pos. F-01.06 - Zulage Reedkontakte**
Zulage zum vorgenannten Fensterelement für Reedkontakte
in jedem Öffnungsflügel zum Anschluss an eine
bauseits installierte Alarmanlage.
Menge: 1,000 St

**3.12 Fensterelement, Pos. F-01.07 - Kunststoff, 11.380 x 2.580 mm**
Kunststoff-Fensterelement, wärmegedämmt einschließlich Verglasung
gemäß Vorbemerkung liefern und montieren.

Rohbaulichtmaß B/H:  ca. 11.380 / 2.580 mm
  zzgl. Aufdopplungsprofil unten = ca. 100 mm

Fensterliste Position:  F-01.07
Einbauort:  Süd, UG

Fenster - Einteilung:  9 x D/K  ca. 780 x 1.480 mm mit gesicherter
  Drehsperre mit Schlüsselbedienung,
  Kippfunktion uneingeschränkt

  6 x Festverglasung klar, ca. 780 x 1.100 mm

  3 x Paneelelement, ca. 780 x 1.100 mm
  Farbton nach Wahl aus Standardfarbkarte
  des Herstellers

  4 x Paneelelement, ca. 470 x 2.580
  Farbton nach Wahl aus Standardfarbkarte
  des Herstellers

  4 x Paneelelement, ca. 620 x 2.580
  Farbton nach Wahl aus Standardfarbkarte
  des Herstellers

  1 x Aufdopplungsprofil unten, Höhe =  ca. 100 mm
Sonnenschutz:  Raffstore, in gesonderter Position

Äußere Fensterbank:  ja, gemäß Vorbemerkung

Ausladung der Bank:  Wärmedämmverbundsystem
  (ca. 20 cm zzgl. Überstand)

Glas:  3-fach, alle Scheiben VSG,
  Klarglas (Neutralglas ohne Farbschimmer)

Uw-Fenster:  ≤ 1,30
g-Wert:  0,40

Rw,p nach DIN 52210-2  ≥ 33 db

Widerstandsklasse;  RC 2

Einbausituation:  umlaufend Bestandsmauerwerk,
  neues WDVS mit Putz nach
  Einbau Fensterelement
  Überdeckung WDVS ≥ 40 mm

Ausführung gemäß beiliegender Fensterliste sowie Vorbemerkung.
Menge: 1,000 St

**3.13 Fensterelement, Pos. F-01.07 - Zulage Reedkontakte**
Zulage zum vorgenannten Fensterelement für Reedkontakte
in jedem Öffnungsflügel zum Anschluss an eine
bauseits installierte Alarmanlage.
Menge: 1,000 St

**3.14 Fensterelement, Pos. F-01.08 - Kunststoff, 6.080 x 2.580 mm**
Kunststoff-Fensterelement, wärmegedämmt einschließlich Verglasung
gemäß Vorbemerkung liefern und montieren.

Rohbaulichtmaß B/H:  ca. 6.080 / 2.580 mm
  zzgl. Aufdopplungsprofil oben = ca. 120 mm
  zzgl. Aufdopplungsprofil unten = ca. 100 mm

Fensterliste Position:  F-01.08
Einbauort:  Süd, UG

Fenster - Einteilung:  2 x Festverglasung klar, ca. 1.430 x 1.480 mm

  3 x Festverglasung klar,
  ca. 750 mm x 1.480 mm

  2 x Paneelelement,
  ca. 2.180  x 1.100 mm
  Farbton nach Wahl aus Standardfarbkarte
  des Herstellers

  1 x Paneelelement,
  ca. 740  x 1.100 mm
  Farbton nach Wahl aus Standardfarbkarte
  des Herstellers

  2 x Paneelelement, ca. 470 x 2.580 mm
  Farbton nach Wahl aus Standardfarbkarte
  des Herstellers

  1 x Aufdopplungsprofil unten, Höhe = ca. 100 mm

  1 x Aufdopplungsprofil oben, Höhe = ca. 120 mm

Sonnenschutz:  Raffstore, in gesonderter Position

Äußere Fensterbank:  ja, gemäß Vorbemerkung

Ausladung der Bank:  Wärmedämmverbundsystem
  (ca. 20 cm zzgl. Überstand)

Glas:  3-fach, Klarglas (Neutralglas ohne Farbschimmer)

Uw-Fenster:  ≤ 1,30
g-Wert:  0,40

Rw,p nach DIN 52210-2  ≥ 33 db

Widerstandsklasse;  RC 2

Einbausituation:  umlaufend Bestandsmauerwerk,
  neues WDVS mit Putz nach
  Einbau Fensterelement
  Überdeckung WDVS ≥ 40 mm

Ausführung gemäß beiliegender Fensterliste sowie Vorbemerkung.

vgl. beiliegendem Schnitt C-C
Menge: 1,000 St

**3.15 Fensterelement, Pos. F-01.09, F-01.10 - Kunststoff, 1.150 x 1.150mm**
Kunststoff-Fensterelement, wärmegedämmt einschließlich Verglasung
gemäß Vorbemerkung liefern und montieren.

Rohbaulichtmaß B/H:  ca. 1.150 / 1.150 mm

Fensterliste Position:  F-01.09, F-01.10
Einbauort:  Nord, UG (Altbau)

Fenster - Einteilung:  1 x D/K mit gesicherter
  Drehsperre mit Schlüsselbedienung,
  Kippfunktion uneingeschränkt

Sonnenschutz:  nein

Äußere Fensterbank:  nein

Verglasung:  3-fach, Klarglas (Neutralglas ohne Farbschimmer)

Uw-Fenster:  ≤ 1,30
g-Wert:  0,40

Rw,p nach DIN 52210-2  ≥ 33 db

Widerstandsklasse;  RC 2

Einbausituation:  umlaufend Bruchsteinmauerwerk ohne Putz

Ausführung gemäß beiliegender Fensterliste sowie Vorbemerkung.
Menge: 2,000 St

**3.16 Fensterelement, Pos. F00.01 - Kunststoff, 1.260 x 2.050mm**
Kunststoff-Fensterelement, wärmegedämmt einschließlich Verglasung
gemäß Vorbemerkung liefern und montieren.

Rohbaulichtmaß B/H:  ca. 1.260 / 2.050 mm

Fensterliste Position:  F00.01
Einbauort:  Nord, EG

Fenster - Einteilung:  1 x D/K, Höhe = ca.1.850 mm mit gesicherter
  Drehsperre mit Schlüsselbedienung,
  Kippfunktion uneingeschränkt

  1 x Aufdopplungsprofil oben,
  Höhe = ca. 200 mm

Sonnenschutz:  nein

Äußere Fensterbank:  ja, gemäß Vorbemerkung

Ausladung der Bank:  Wärmedämmverbundsystem
  (ca. 20 cm zzgl. Überstand)

Glas:  3-fach, Klarglas (Neutralglas ohne Farbschimmer)

Uw-Fenster:  ≤ 1,30
g-Wert:  0,40

Rw,p nach DIN 52210-2  ≥ 33 db

Widerstandsklasse;  RC 2

Einbausituation:  umlaufend Bestandsmauerwerk,
  neues WDVS mit Putz nach
  Einbau Fensterelement
  Überdeckung WDVS ≥ 40 mm

Ausführung gemäß beiliegender Fensterliste sowie Vorbemerkung.
Menge: 1,000 St

**3.17 Fensterelement, Pos. F00.02 - Kunststoff, 1.900 x 2.050mm**
Kunststoff-Fensterelement, wärmegedämmt einschließlich Verglasung
gemäß Vorbemerkung liefern und montieren.

Rohbaulichtmaß B/H:  ca. 1.900 / 2.050 mm

Fensterliste Position:  F00.02
Einbauort:  West, EG

Fenster - Einteilung:  1 x D/K, ca. 750 x 2.050 mm mit gesicherter
  Drehsperre mit Schlüsselbedienung,
  Kippfunktion uneingeschränkt

  1 x Festverglasung seitlich, ca. 1.070 x 2.050 mm

Sonnenschutz:  Raffstore, in gesonderter Position

Äußere Fensterbank:  ja, gemäß Vorbemerkung

Ausladung der Bank:  Wärmedämmverbundsystem
  (ca. 20 cm zzgl. Überstand)

Glas:  3-fach, Klarglas (Neutralglas ohne Farbschimmer)

Uw-Fenster:  ≤ 1,30
g-Wert:  0,40

Rw,p nach DIN 52210-2  ≥ 33 db

Widerstandsklasse;  RC 2

Einbausituation:  umlaufend Bestandsmauerwerk,
  neues WDVS mit Putz nach
  Einbau Fensterelement
  Überdeckung WDVS ≥ 40 mm

Ausführung gemäß beiliegender Fensterliste sowie Vorbemerkung.
Menge: 1,000 St

**3.18 Fensterelement, Pos. F00.03 - Kunststoff, 2.850 x 2.350mm**
Kunststoff-Fensterelement, wärmegedämmt einschließlich Verglasung
gemäß Vorbemerkung liefern und montieren.

Rohbaulichtmaß B/H:  ca. 2.850 / 2.350 mm

Fensterliste Position:  F00.03
Einbauort:  Süd, EG

Fenster - Einteilung:  2 x D/K  ca. 750 x 2.050 mm mit gesicherter
  Drehsperre mit Schlüsselbedienung,
  Kippfunktion uneingeschränkt

  1 x Festverglasung klar,
  ca. 1.270 mm x 2.050 mm

  1 x Aufdopplungsprofil oben,
  Höhe = ca. 300 mm

Sonnenschutz:  Raffstore, in gesonderter Position

Äußere Fensterbank:  ja, gemäß Vorbemerkung

Ausladung der Bank:  Wärmedämmverbundsystem
  (ca. 20 cm zzgl. Überstand)

Glas:  3-fach, Klarglas (Neutralglas ohne Farbschimmer)

Uw-Fenster:  ≤ 1,30
g-Wert:  0,40

Rw,p nach DIN 52210-2  ≥ 33 db

Widerstandsklasse;  RC 2

Einbausituation:  umlaufend Bestandsmauerwerk,
  neues WDVS mit Putz nach
  Einbau Fensterelement
  Überdeckung WDVS ≥ 40 mm

Ausführung gemäß beiliegender Fensterliste sowie Vorbemerkung.
Menge: 1,000 St

**3.19 Fensterelement, Pos. F00.04 bis F00.10 - Kunststoff, 2.180 x 2.350mm**
Kunststoff-Fensterelement, wärmegedämmt einschließlich Verglasung
gemäß Vorbemerkung liefern und montieren.

Rohbaulichtmaß B/H:  ca. 2.180 / 2.350 mm

Fensterliste Position:  F00.04 bis F00.10
Einbauort:  Süd, EG

Fenster - Einteilung:  1 x D/K, ca. 750 x 2.050 mm mit gesicherter
  Drehsperre mit Schlüsselbedienung,
  Kippfunktion uneingeschränkt

  1 x Festverglasung seitlich, ca. 1.350 x 2.050 mm

  1 x Aufdopplungsprofil oben, Höhe = ca. 300 mm

Sonnenschutz:  Raffstore, in gesonderter Position

Äußere Fensterbank:  ja, gemäß Vorbemerkung

Ausladung der Bank:  Wärmedämmverbundsystem
  (ca. 20 cm zzgl. Überstand)

Glas:  3-fach, Klarglas (Neutralglas ohne Farbschimmer)

Uw-Fenster:  ≤ 1,30
g-Wert:  0,40

Rw,p nach DIN 52210-2  ≥ 33 db

Widerstandsklasse;  RC 2

Einbausituation:  umlaufend Bestandsmauerwerk,
  neues WDVS mit Putz nach
  Einbau Fensterelement
  Überdeckung WDVS ≥ 40 mm

Ausführung gemäß beiliegender Fensterliste sowie Vorbemerkung.
Menge: 7,000 St

**3.20 Fensterelement, Pos. F00.11 - Kunststoff, 780 x 2.350mm**
Kunststoff-Fensterelement, wärmegedämmt einschließlich Verglasung
gemäß Vorbemerkung liefern und montieren.

Rohbaulichtmaß B/H:  ca. 780 / 2.350 mm

Fensterliste Position:  F00.11
Einbauort:  Süd, EG

Fenster - Einteilung:  1 x D/K, Höhe = ca. 2.050 mm mit gesicherter
  Drehsperre mit Schlüsselbedienung,
  Kippfunktion uneingeschränkt

  1 x Aufdopplungsprofil oben, Höhe =  ca. 300 mm

Sonnenschutz:  Raffstore, in gesonderter Position

Äußere Fensterbank:  ja, gemäß Vorbemerkung

Ausladung der Bank:  Wärmedämmverbundsystem
  (ca. 20 cm zzgl. Überstand)

Glas:  3-fach, Klarglas (Neutralglas ohne Farbschimmer)

Uw-Fenster:  ≤ 1,30
g-Wert:  0,40

Rw,p nach DIN 52210-2  ≥ 33 db

Widerstandsklasse;  RC 2

Einbausituation:  umlaufend Bestandsmauerwerk,
  neues WDVS mit Putz nach
  Einbau Fensterelement
  Überdeckung WDVS ≥ 40 mm

Ausführung gemäß beiliegender Fensterliste sowie Vorbemerkung.
Menge: 1,000 St

**3.21 Fensterelement, Pos. F00.12 - Kunststoff, 6.115 x 2.350 mm**
Kunststoff-Fensterelement, wärmegedämmt einschließlich Verglasung
gemäß Vorbemerkung liefern und montieren.

Rohbaulichtmaß B/H:  ca. 6.115 / 2.350 mm
  inkl. aller Aufdopplungsprofile

Fensterliste Position:  F00.12
Einbauort:  Süd, EG

Fenster - Einteilung:  3 x D/K  ca. 750 x 2.050 mm mit gesicherter
  Drehsperre mit Schlüsselbedienung,
  Kippfunktion uneingeschränkt

  2 x Festverglasung klar,
  ca. 1.430 mm x 2.050 mm

  2 x Paneelelement
  ca. 470 mm x 2.050 mm

  1 x Aufdopplungsprofil oben,
  ca. 6.115 x 300 mm

Sonnenschutz:  Raffstore, in gesonderter Position

Äußere Fensterbank:  ja, gemäß Vorbemerkung

Ausladung der Bank:  Wärmedämmverbundsystem
  (ca. 20 cm zzgl. Überstand)

Glas:  3-fach, Klarglas (Neutralglas ohne Farbschimmer)
Uw-Fenster:  ≤ 1,30
g-Wert:  0,40

Rw,p nach DIN 52210-2  ≥ 33 db

Widerstandsklasse;  RC 2

Einbausituation:  umlaufend Bestandsmauerwerk,
  neues WDVS mit Putz nach
  Einbau Fensterelement
  Überdeckung WDVS ≥ 40 mm

Ausführung gemäß beiliegender Fensterliste sowie Vorbemerkung.

vgl. beiliegendem Schnitt C-C
Menge: 1,000 St

**3.22 Fensterelement, Pos. F+01.01 - Kunststoff, 760 x 1.570mm**
Kunststoff-Fensterelement, wärmegedämmt einschließlich Verglasung
gemäß Vorbemerkung liefern und montieren.

Rohbaulichtmaß B/H:  ca. 760 / 1.570 mm

Fensterliste Position:  F+01.01
Einbauort:  West, 1.OG

Fenster - Einteilung:  1 x D/K mit gesicherter
  Drehsperre mit Schlüsselbedienung,
  Kippfunktion uneingeschränkt

Sonnenschutz:  nein

Äußere Fensterbank:  bauseits

Glas:  3-fach, Klarglas (Neutralglas ohne Farbschimmer)

Uw-Fenster:  ≤ 1,30
g-Wert:  0,40

Rw,p nach DIN 52210-2  ≥ 33 db

Widerstandsklasse;  RC 2

Einbausituation:  umlaufend Holzständerwerk,
  Faserzementfassade nach
  Einbau Fensterelement
  Überdeckung Rand ≥ 40 mm

Ausführung gemäß beiliegender Fensterliste sowie Vorbemerkung.
Menge: 1,000 St

**3.23 Fensterelement, Pos. F+01.02 - Kunststoff, 6.020 x 1.570 mm**
Kunststoff-Fensterelement, wärmegedämmt einschließlich Verglasung
gemäß Vorbemerkung liefern und montieren.

Rohbaulichtmaß B/H:  ca. 6.020 / 1.570 mm
  zzgl. Aufdopplungsprofil oben = ca. 250 mm

Fensterliste Position:  F+01.02
Einbauort:  Süd, 1.OG

Fenster - Einteilung:  3 x D/K  ca. 750 x 1.570 mm mit gesicherter
  Drehsperre mit Schlüsselbedienung,
  Kippfunktion uneingeschränkt

  2 x Festverglasung klar,
  ca. 1.430 x 1.570 mm

  2 x Paneelelement,
  ca. 470 mm x 1.570 mm

  1 x Aufdopplungsprofil oben,
  ca. 6.020 x 250 mm

Sonnenschutz:  Raffstore, in gesonderter Position

Äußere Fensterbank:  bauseits

Glas:  3-fach, Klarglas (Neutralglas ohne Farbschimmer)

Uw-Fenster:  ≤ 1,30
g-Wert:  0,40

Rw,p nach DIN 52210-2  ≥ 33 db

Widerstandsklasse;  RC 2

Einbausituation:  umlaufend Holzständerwerk,
  Faserzementfassade nach
  Einbau Fensterelement
  Überdeckung Rand ≥ 40 mm

Ausführung gemäß beiliegender Fensterliste sowie Vorbemerkung.

vgl. beiliegendem Schnitt C-C
Menge: 1,000 St

### 4 Außentüren, Aluminium

*Hinweis: Vorbemerkungen, Fenster- und Außentüren, Aluminium*
Lieferung und Montage von wärmegedämmten
Türelementen aus Aluminium
einschließlich der zugehörigen Verglasung.
Art und Umfang der zu liefernden Bauteile werden
nachfolgend beschrieben.

Profile:  thermisch getrennte, stranggepresste Pfosten-Riegel-
  Aluminiumprofile mit verdeckten Beschlägen und
  umlaufenden Lippendichtungen eines in Deutschland
  anerkannten und bauaufsichtlich zugelassenen Systems.

Leitfabrikat
der Planung:  Schüco oder gleichwertig

Angebotenes
Fabrikat:  ...........................................
  vom Bieter einzutragen

Leitprodukt
der Planung:  AWS 75.SI+ oder gleichwertig

Angebotenes
Produkt:  ...........................................
  vom Bieter einzutragen

Farbe:  Farbton nach Wahl des AG aus Standardfarbkarte
  des Herstellers

U-Fenster:  siehe Position

g-Wert:  siehe Position

angebotene
Verglasung:  ...........................................
  vom Bieter einzutragen

Fenstergriffe:  wie Kunststofffenster

Fensterbänke:  wie Kunststofffenster

Die Leistung versteht sich:

    - inkl. Vorleistungen, Versiegelung, Abdichtung
    - inkl. erforderlicher Kopplungsprofile
    - inkl. Befestigungsmaterial wie Stahlwinkel, etc.

*Hinweis: Türgriffe, Edelstahl*
Griffe aus gebogenem Rundrohr mit geradem Abschluss.
Drückerhals zur besseren Lastabtragung konisch-zylindrisch aufgeweitet.

U-Form
Türdrücker Handhabe zylindrisch
Ø 20 mm, Länge Handhabe 145 mm.
Drückerhalslänge 63 mm
Return 55 mm

Türknopf kugelförmig Ø 55 mm, Hals gerade oder verkröpft, feststehend

Korbbogenförmige Rosette Standard, 32,5 x 70 mm

Maßänderungen sind unter Einhaltung der Proportionalität zulässig.

Einteilige Deckrosette mit Befestigung in Clipstechnik
Unsichtbare Verschraubung
Unsichtbare Drückerführung (Führungslager)

Material:  Edelstahl
Oberfläche:  Naturfarbig fein gebürstet

Leitfabrikat
der Planung:  FSB oder gleichwertig

Angebotenes
Fabrikat:  ...........................................
  vom Bieter einzutragen

Leitprodukt
der Planung:  1070 oder gleichwertig

Angebotenes
Produkt:  ...........................................
  vom Bieter einzutragen

*Hinweis: Vorbemerkungen Fingerschutz - Bandseite und Nebenschließkante*
Fingerschutz zur Sicherung der Gegenbandseite an der
Nebenschließkante

Selbsttätig auf konstante Spannung ziehendes Schutzrollo mit rolloseitig verdeckter Verschraubung.
Profile aus Aluminium - eloxiert oder farbbeschichtet nach Wahl des AG.
Abdeckung aus Kunstfaser, Auszugslänge nach Bedarf,
feuerhemmend ausgerüstet - schwarz oder farbig entsprechend Farbtabelle.

Angebotenes
Fabrikat
Fingerklemmschutz:  ...........................................
  vom Bieter einzutragen

Angebotenes Produkt:  ...........................................
  vom Bieter einzutragen

Fingerschutz zur Sicherung der Bandseite an der Nebenschließkante.
Bandseitiges Schutzprofil für Türen

Profil aus Aluminium - eloxiert oder farbbeschichtet nach Standardfarbkarte des Herstellers

Umfang der Absicherung:
Absicherung mit Profil 1 von Unterkante Fenster bis Unterkante des unteren Bandes und Profile zwischen den Bändern.

**4.1 Statischer Nachweis**
Statischer Nachweis für die nachfolgend beschriebenen
Fenster- und Türanlagen aus Aluminiumprofilen mit Verglasung,
prüffähig aufgestellt durch einen zugelassenen
Tragwerksplaner, Mitglied der Ing.-Kammer Bau,
Vorlage in elektronischer Form
und 2 Ausfertigungen in Papierform.
Menge: 1,000 psch

**4.2 Fensterelement, Pos. F+01.03, F+01.05, F+01.04a - Aluminium, 1.700 x 3.550 mm - RWA**
Aluminium-Fensterelement aus thermisch getrennten Pfosten - Riegel Profilen
einschließlich Verglasung gemäß Vorbemerkung liefern und montieren.

Rohbaulichtmaß B/H:  ca. 1.700 / 3.550 mm

Fensterliste Position:  F+01.03, F+01.05 F+01.04a
Einbauort:  1.OG, West (Altbau)

Fenster - Einteilung:  1 x Festverglasung klar,
  ca. 1.700 x 2.600 mm

  1 x Oberlicht Kipp, ca. 1.700 x 950 mm
  motorbetrieben für RWA

Sonnenschutz:  nein

Äußere Fensterbank:  in gesonderter Position

Glas:  3-fach, Klarglas (Neutralglas ohne Farbschimmer)

Uw-Fenster:  ≤ 1,30
g-Wert:  0,40

Rw,p nach DIN 52210-2  ≥ 33 db

Widerstandsklasse;  RC 2

Einbausituation:  umlaufend Bruchsteinmauerwerk ohne Putz

Ausführung gemäß beiliegender Fensterliste sowie Vorbemerkung.
Menge: 3,000 St

**4.3 Fensterbank zu Pos. F+01.04**
Fensterbank zum Aluminiumfensterelement F+01.04.

Ausführung gemäß Vorbemerkung.

Länge:  ca. 1700 mm
Ausladung der Bank:  bis ca. 300 mm in Bestandsmauerwerk
Menge: 1,000 St

**4.4 Eingangstürelement, Pos. Ta-01.01 - Aluminium, 2.070 x 2.470**
Eingangstürelement aus thermisch getrennten Pfosten - Riegel Profilen
gemäß Vorbemerkung liefern und montieren.

Profile mit verdeckten Beschlägen und umlaufenden Lippendichtungen;
zur Abdeckung des Fussbodenaufbaus ist ein Bodenprofil
mit Auflaufschwelle mit eingeklemmter Dichtungsfolie, die an der Fassade als untere Feuchtigkeitsabdichtung verklebt wird, vorzusehen.

Barrierefrei nach DIN 18040-1, Null-Schwelle.

Rohbaulichtmaß B/H:  2.070 / 2.470 mm
  zzgl. Bodeneinstandsprofil (ca. 100 mm)

Türliste Position:  Ta-01.01
Einbauort:  Nord, UG, Eingang Turnhalle

Einteilung:  1 x Türblatt, ca. 995 x 2.135 mm
  1 x Bedarfsflügel, ca. 995 x 2.135 mm
  mit Schließfolgeregelung
  1 x Oberlicht fest verglast, Höhe = 335 mm

Glas:  3-fach, VSG-Klarglas
  (Neutralglas ohne Farbschimmer)

Sicherheitsmarkierung:  Sicherheitsmarkierung gem.
  DIN18040-1 K 4.3.3.5 in Höhe 40-70 cm sowie
  1,20 - 1,60 m über die gesamte Glasbreite
  Flächenanteil der Markierung >50%
  Muster nach Mustervorlage nach Wahl des AG

U-Wert:  Ud ≤ 1,3  W/m²K
g-Wert:  ohne Anforderung

Widerstandsklasse:  RC 2

Rw,p nach DIN 52210-2  keine Anforderung

Türbeschläge:  3 x dreiteilige Alu-Türbänder
  3 x Sicherungsbolzen,
  2 x Edelstahl Bügelgriff Stangenform, Ø 30 mm,
  gerade, Länge = 1.600 mm
  2 x Edelstahl Drücker
  4 x Rosetten, oval
  1 x Panikbeschlag innen nach DIN EN 179
  1 x Riegel - Fallenschloss
  2 x Edelstahl - Bodentürpuffer

  2 x Türschilder Drücken/Ziehen

Drückerhöhe:  1.050 mm

Schließfunktion:  Schloss mit Antipanikfunktion mit der
  Umschaltmöglichkeit (per Schlüssel,
  kein Motorantrieb) zwischen einer gesicherten
  Dauerentriegelung (Tagesbetrieb) und einer
  dauerhaften Verriegelung.
  Im Tagesbetrieb lässt sich die Tür von innen sowie
  von außen ohne Schlüssel betätigen.
  Verriegelt lässt sich
  die Tür lediglich per Betätigung des Drückers von  innen öffnen. Nach Betätigung und Durchgang
  verriegelt sich die Tür wieder selbst.

Panikfunktion:  Panik E

Obentürschließer:  Türschließer mit Gleitschiene für barrierefreie
  Türen nach DIN 18040.
  Schließablauf, Endanschlag und
  Öffnungsdämpfung einstellbar.
  Schließkraft stufenlos einstellbar.
  Schließergröße entsprechend der Türflügelbreite.

Angebotes
Fabrikat OTS:  ...........................................
  vom Bieter einzutragen

Angebotes
Produkt OTS:  ...........................................
  vom Bieter einzutragen

Der untere Blendrahmen ist als Trittschutz h = 15 cm
auszubilden.

Einbausituation:  umlaufend Bestandsmauerwerk,
  neues WDVS mit Putz nach
  Einbau Fensterelement
  Überdeckung WDVS ≥ 40 mm

alle weiteren Angaben siehe Türliste sowie Vorbemerkung.
Menge: 1,000 St

**4.5 Türelement, Pos. Ta-01.01 - Zulage Reedkontakte**
Zulage zum vorgenannten Türelement für Reedkontakte
in jedem Öffnungsflügel zum Anschluss an eine
bauseits installierte Alarmanlage.
Menge: 1,000 St

**4.6 Türelement, Pos. Ta-01.01 - Fingerklemmschutz**
Zulage zum vorgenannten Türelement für den Fingerklemmschutz
der Bandseite sowie Nebenschließkante gemäß Vorbemerkung
in jedem Öffnungsflügel.
Menge: 1,000 St

**4.7 Eingangstürelement, Pos. Ta00.01 - Aluminium, 1.200 x 2.950**
Eingangstürelement aus thermisch getrennten Pfosten - Riegel Profilen
gemäß Vorbemerkung liefern und montieren.

Profile mit verdeckten Beschlägen und umlaufenden Lippendichtungen;
zur Abdeckung des Fussbodenaufbaus ist ein Bodenprofil
mit Auflaufschwelle mit eingeklemmter Dichtungsfolie, die an der Fassade als untere Feuchtigkeitsabdichtung verklebt wird, vorzusehen.

Barrierefrei nach DIN 18040-1, Null-Schwelle.

Rohbaulichtmaß B/H:  1.200 / 2.950 mm
  zzgl. Bodeneinstandsprofil (ca. 80 mm)

Türliste Position:  Ta00.01
Einbauort:  Nord, EG, Eingang Verwaltungsteil

Einteilung:  1 x Türblatt, Höhe = 2.135 mm

  1 x Oberlicht fest verglast, Höhe = ca. 600 mm

  1 x Aufdopplungsprofil oben,
  Höhe = ca. 200 mm

Glas:  3-fach, VSG-Klarglas
  (Neutralglas ohne Farbschimmer)

Sicherheitsmarkierung:  Sicherheitsmarkierung gem.
  DIN18040-1 K 4.3.3.5 in Höhe 40-70 cm sowie
  1,20 - 1,60 m über die gesamte Glasbreite
  Flächenanteil der Markierung >50%
  Muster nach Mustervorlage nach Wahl des AG

U-Wert:  Ud ≤ 1,3  W/m²K
g-Wert:  ohne Anforderung

Widerstandsklasse:  RC 2

Rw,p nach DIN 52210-2  keine Anforderung

Türbeschläge:  3 x dreiteilige Alu-Türbänder
  3 x Sicherungsbolzen,
  1 x Edelstahl Bügelgriff Stangenform, Ø 30 mm,
  gerade, Länge = 1.600 mm
  1 x Edelstahl Drücker
  2 x Rosetten, oval
  1 x Panikbeschlag innen nach DIN EN 179
  1 x Riegel - Fallenschloss
  1 x Edelstahl - Bodentürpuffer

  1 x Türschilder Drücken/Ziehen

Drückerhöhe:  1.050 mm

Schließfunktion:  Schloss mit Antipanikfunktion mit der
  Umschaltmöglichkeit (per Schlüssel,
  kein Motorantrieb) zwischen einer gesicherten
  Dauerentriegelung (Tagesbetrieb) und einer
  dauerhaften Verriegelung.
  Im Tagesbetrieb lässt sich die Tür von innen sowie
  von außen ohne Schlüssel betätigen.
  Verriegelt lässt sich
  die Tür lediglich per Betätigung des Drückers von  innen öffnen. Nach Betätigung und Durchgang
  verriegelt sich die Tür wieder selbst.

Panikfunktion:  Panik E

Obentürschließer:  Türschließer mit Gleitschiene für barrierefreie
  Türen nach DIN 18040.
  Schließablauf, Endanschlag und
  Öffnungsdämpfung einstellbar.
  Schließkraft stufenlos einstellbar.
  Schließergröße entsprechend der Türflügelbreite.

Angebotes
Fabrikat OTS:  ...........................................
  vom Bieter einzutragen

Angebotes
Produkt OTS:  ...........................................
  vom Bieter einzutragen

Der untere Blendrahmen ist als Trittschutz h = 15 cm
auszubilden.

Einbausituation:  umlaufend Bestandsmauerwerk,
  neues WDVS mit Putz nach
  Einbau Fensterelement
  Überdeckung WDVS ≥ 40 mm

alle weiteren Angaben siehe Türliste sowie Vorbemerkung.
Menge: 1,000 St

**4.8 Türelement, Pos. Ta00.01 - Zulage Reedkontakte**
Zulage zum vorgenannten Türelement für Reedkontakte
in jedem Öffnungsflügel zum Anschluss an eine
bauseits installierte Alarmanlage.
Menge: 1,000 St

**4.9 Türelement, Pos. Ta00.01 - Fingerklemmschutz**
Zulage zum vorgenannten Türelement für den Fingerklemmschutz
der Bandseite sowie Nebenschließkante gemäß Vorbemerkung
in jedem Öffnungsflügel.
Menge: 1,000 St

### 5 Innentüren, Aluminium

*Hinweis: Vorbemerkungen Innentüren mit Brandschutzanforderungen, Aluminium*
Lieferung und Montage von ungedämmten
Innentürelementen aus Aluminium
einschließlich der zugehörigen Verglasung.
Art und Umfang der zu liefernden Bauteile werden
nachfolgend beschrieben.

Profile:  thermisch getrennte, stranggepresste Pfosten-Riegel-
  Aluminiumprofile mit verdeckten Beschlägen und
  umlaufenden Lippendichtungen eines in Deutschland
  anerkannten und bauaufsichtlich zugelassenen Systems.

Leitfabrikat
der Planung:  Schüco oder gleichwertig

Angebotenes
Fabrikat:  ...........................................
  vom Bieter einzutragen

Leitprodukt
der Planung:  ADS 65.NI oder gleichwertig

Angebotenes
Produkt:  ...........................................
  vom Bieter einzutragen

Farbe:  Farbton nach Wahl des AG aus Standardfarbkarte
  des Herstellers

angebotene
Verglasung:  ...........................................
  vom Bieter einzutragen

Türgriffe:  wie Außentüren (außer Turnhallendrücker)

Die Leistung versteht sich:

    - inkl. Vorleistungen, Versiegelung, Abdichtung
    - inkl. erforderlicher Kopplungsprofile
    - inkl. Befestigungsmaterial wie Stahlwinkel, etc.

**5.1 Innentürelement, Pos. Ta-01.02 - Aluminium, T30, 2.010 x 2.510**
Innentürelement aus thermisch getrennten Pfosten - Riegel Profilen
gemäß Vorbemerkung liefern und montieren.

Profile mit verdeckten Beschlägen und umlaufenden Lippendichtungen;

Barrierefrei nach DIN 18040-1, Null-Schwelle.

Rohbaulichtmaß B/H:  2.010 / 2.510 mm

Funktion:  T-30
  feuerhemmend, dicht und
  selbstschließend
Türliste Position:  Ta-01.02
Einbauort:  UG, Mensa

Einteilung:  1 x Türblatt, ca. 1.150 x 2.135 mm
  1 x Bedarfsflügel, ca. 860 x 2.135 mm
  mit Schließfolgeregelung
  1 x Oberlicht fest verglast, Höhe = 375 mm

Glas:  VSG-Klarglas, einschalig, 10 mm

Sicherheitsmarkierung:  Sicherheitsmarkierung gem.
  DIN18040-1 K 4.3.3.5 in Höhe 40-70 cm sowie
  1,20 - 1,60 m über die gesamte Glasbreite
  Flächenanteil der Markierung >50%
  Muster nach Mustervorlage nach Wahl des AG

Rw,p nach DIN 52210-2  keine Anforderung

Türbeschläge:  3 x dreiteilige Alu-Türbänder
  1 x Sicherungsbolzen
  4 x Edelstahl Drücker
  4 x Rosetten, oval
  2 x Edelstahl - Bodentürpuffer
  1 x Panikbeschlag innen nach DIN EN 179
  1 x Riegel - Fallenschloss

  2 x Türschilder Drücken/Ziehen

Drückerhöhe:  1.050 mm

Panikfunktion:  Panik D, Durchgangsfunktion

Obentürschließer:  Türschließer mit Gleitschiene für barrierefreie
  Türen nach DIN 18040.
  Schließablauf, Endanschlag und
  Öffnungsdämpfung einstellbar.
  Schließkraft stufenlos einstellbar.
  Schließergröße entsprechend der Türflügelbreite.

Angebotes
Fabrikat OTS:  ...........................................
  vom Bieter einzutragen

Angebotes
Produkt OTS:  ...........................................
  vom Bieter einzutragen

Der untere Blendrahmen ist als Trittschutz h = 15 cm
auszubilden.

Einbausituation:  umlaufend Mauerwerk

alle weiteren Angaben siehe Türliste sowie Vorbemerkung
Menge: 1,000 St

**5.2 Innentürelement, Pos. Ta-01.02 - Fingerklemmschutz**
Zulage zum vorgenannten Türelement für den Fingerklemmschutz
der Bandseite sowie Nebenschließkante gemäß Vorbemerkung
in jedem Öffnungsflügel.
Menge: 1,000 St

**5.3 Innentürelement, Pos. Ta-01.04 - Aluminium, T30, 2.480 x 2.510, Feststellanlage elektromechanisch**
Innentürelement aus thermisch getrennten Pfosten - Riegel Profilen
gemäß Vorbemerkung liefern und montieren.

Profile mit verdeckten Beschlägen und umlaufenden Lippendichtungen;

Barrierefrei nach DIN 18040-1, Null-Schwelle.

Rohbaulichtmaß B/H:  2.480 / 2.510 mm

Funktion:  T-30
  feuerhemmend, dicht und
  selbstschließend
  Feststellanlage mit Rauchmelder

Türliste Position:  Ta-01.04
Einbauort:  UG, Flur Turnhalle

Einteilung:  1 x Türblatt, ca. 1.150 x 2.135 mm
  1 x Festfeld, ca. 1.360 x 2.135 mm
  1 x Oberlicht fest verglast, Höhe = 375 mm

Glas:  VSG-Klarglas, einschalig, 10 mm

Sicherheitsmarkierung:  Sicherheitsmarkierung gem.
  DIN18040-1 K 4.3.3.5 in Höhe 40-70 cm sowie
  1,20 - 1,60 m über die gesamte Glasbreite
  Flächenanteil der Markierung >50%
  Muster nach Mustervorlage nach Wahl des AG

Rw,p nach DIN 52210-2  keine Anforderung

Türbeschläge:  3 x dreiteilige Alu-Türbänder
  1 x Sicherungsbolzen,
  2 x Edelstahl Drücker
  2 x Rosetten, oval
  1 x. Panikbeschlag innen nach DIN EN 179
  1 x. Riegel - Fallenschloss
  2 x. Edelstahl - Bodentürpuffer

  2 x Türschilder Drücken/Ziehen

Drückerhöhe:  1.050 mm

Panikfunktion:  Panik D, Durchgangsfunktion

Obertürschließer:  Gleitschienentürschließer
  mit elektromagnetischer, automatischer
  Feststellanlage mit Rauchmelder.
  2 zusätzliche Rauchmelder im Deckenhohlraum.
  Schließablauf, Endanschlag und
  Öffnungsdämpfung einstellbar.
  Schließkraft stufenlos einstellbar.
  Schließergröße entsprechend der Türflügelbreite.

Angebotes
Fabrikat OTS:  ...........................................
  vom Bieter einzutragen

Angebotes
Produkt OTS:  ...........................................
  vom Bieter einzutragen

Der untere Blendrahmen ist als Trittschutz h = 15 cm
auszubilden.

Einbausituation:  umlaufend Mauerwerk

alle weiteren Angaben siehe Türliste sowie Vorbemerkung
Menge: 1,000 St

**5.4 Innentürelement, Pos. Ta-01.04 - Fingerklemmschutz**
Zulage zum vorgenannten Türelement für den Fingerklemmschutz
der Bandseite sowie Nebenschließkante gemäß Vorbemerkung
in jedem Öffnungsflügel.
Menge: 1,000 St

**5.5 Innentürelement, Pos. Ta-01.06 - Aluminium, DS, 2.010 x 2.510**
Innentürelement aus thermisch getrennten Pfosten - Riegel Profilen
gemäß Vorbemerkung liefern und montieren.

Profile mit verdeckten Beschlägen und umlaufenden Lippendichtungen;

Barrierefrei nach DIN 18040-1, Null-Schwelle.

Rohbaulichtmaß B/H:  2.010 / 2.510 mm

Funktion:  DS
  dichtschließend

Türliste Position:  Ta-01.06
Einbauort:  UG, Mensa

Einteilung:  1 x Türblatt, ca. 1.150 x 2.135 mm
  1 x Bedarfsflügel, ca. 860 x 2.135 mm
  mit Schließfolgeregelung
  1 x Oberlicht fest verglast, Höhe = 375 mm

Glas:  VSG-Klarglas, einschalig, 10 mm

Sicherheitsmarkierung:  Sicherheitsmarkierung gem.
  DIN18040-1 K 4.3.3.5 in Höhe 40-70 cm sowie
  1,20 - 1,60 m über die gesamte Glasbreite
  Flächenanteil der Markierung >50%
  Muster nach Mustervorlage nach Wahl des AG

Rw,p nach DIN 52210-2  keine Anforderung

Türbeschläge:  3 x dreiteilige Alu-Türbänder
  1 x Sicherungsbolzen
  4 x Edelstahl Drücker
  4 x Rosetten, oval
  1 x Riegel - Fallenschloss
  2 x Edelstahl - Bodentürpuffer

  2 x Türschilder Drücken/Ziehen

Drückerhöhe:  1.050 mm

Panikfunktion:  keine

Obentürschließer:  Türschließer mit Gleitschiene für barrierefreie
  Türen nach DIN 18040.
  Schließablauf, Endanschlag und
  Öffnungsdämpfung einstellbar.
  Schließkraft stufenlos einstellbar.
  Schließergröße entsprechend der Türflügelbreite.

Angebotes
Fabrikat OTS:  ...........................................
  vom Bieter einzutragen

Angebotes
Produkt OTS:  ...........................................
  vom Bieter einzutragen

Der untere Blendrahmen ist als Trittschutz h = 15 cm
auszubilden.

Einbausituation:  umlaufend Mauerwerk

alle weiteren Angaben siehe Türliste sowie Vorbemerkung
Menge: 1,000 St

**5.6 Innentürelement, Pos. Ta-01.06 - Fingerklemmschutz**
Zulage zum vorgenannten Türelement für den Fingerklemmschutz
der Bandseite sowie Nebenschließkante gemäß Vorbemerkung
in jedem Öffnungsflügel.
Menge: 1,000 St

**5.7 Innentürelement, Pos. Ta-01.07 - Aluminium, RS, 2.260 x 2.135, Feststellanlage elektromechanisch**
Innentürelement aus thermisch getrennten Pfosten - Riegel Profilen
gemäß Vorbemerkung liefern und montieren.

Profile mit verdeckten Beschlägen und umlaufenden Lippendichtungen;

Barrierefrei nach DIN 18040-1, Null-Schwelle.

Rohbaulichtmaß B/H:  2.260 / 2.135 mm

Funktion:  RS

Türliste Position:  Ta-01.07

Einbauort:  UG, Treppenraum

Einteilung:  1 x Türblatt, ca. 1.130 x 2.135 mm
  1 x Bedarfsflügel, ca. 1.130 x 2.135 mm
  mit Schließfolgeregelung

Glas:  VSG-Klarglas, einschalig, 10 mm

Sicherheitsmarkierung:  Sicherheitsmarkierung gem.
  DIN18040-1 K 4.3.3.5 in Höhe 40-70 cm sowie
  1,20 - 1,60 m über die gesamte Glasbreite
  Flächenanteil der Markierung >50%
  Muster nach Mustervorlage nach Wahl des AG

Rw,p nach DIN 52210-2  keine Anforderung

Türbeschläge:  3 x dreiteilige Alu-Türbänder
  1 x Sicherungsbolzen,
  4 x Edelstahl Drücker
  4 x Rosetten, oval
  1 x. Panikbeschlag innen nach DIN EN 179
  1 x. Riegel - Fallenschloss
  2 x. Edelstahl - Bodentürpuffer

  2 x Türschilder Drücken/Ziehen

Drückerhöhe:  1.050 mm

Panikfunktion:  Panik D, Durchgangsfunktion

Obertürschließer:  Gleitschienentürschließer
  mit elektromagnetischer, automatischer
  Feststellanlage mit Rauchmelder.
  2 zusätzliche Rauchmelder im Deckenhohlraum.
  Schließablauf, Endanschlag und
  Öffnungsdämpfung einstellbar.
  Schließkraft stufenlos einstellbar.
  Schließergröße entsprechend der Türflügelbreite.

Angebotes
Fabrikat OTS:  ...........................................
  vom Bieter einzutragen

Angebotes
Produkt OTS:  ...........................................
  vom Bieter einzutragen

Der untere Blendrahmen ist als Trittschutz h = 15 cm
auszubilden.

Einbausituation:  umlaufend Mauerwerk

alle weiteren Angaben siehe Türliste sowie Vorbemerkung
Menge: 1,000 St

**5.8 Innentürelement, Pos. Ta-01.07 - Fingerklemmschutz**
Zulage zum vorgenannten Türelement für den Fingerklemmschutz
der Bandseite sowie Nebenschließkante gemäß Vorbemerkung
in jedem Öffnungsflügel.
Menge: 1,000 St

**5.9 Innentürelement, Pos. Ta-01.08 - Aluminium, 2.260 x 2.135, Feststellanlage mechanisch**
Innentürelement aus thermisch getrennten Pfosten - Riegel Profilen
gemäß Vorbemerkung liefern und montieren.

Profile mit verdeckten Beschlägen und umlaufenden Lippendichtungen;

Barrierefrei nach DIN 18040-1, Null-Schwelle.

Rohbaulichtmaß B/H:  2.260 / 2.135 mm

Funktion:  keine Brandschutzanforderung,  Feststellanlage mechanisch

Fensterliste Position:  Ta-01.08
Einbauort:  UG, Treppenraum

Einteilung:  1 x Türblatt, ca. 1.130 x 2.135 mm
  1 x Bedarfsflügel, ca. 1.130 x 2.135 mm
  mit Schließfolgeregelung

Glas:  VSG-Klarglas, einschalig, 10 mm

Sicherheitsmarkierung:  Sicherheitsmarkierung gem.
  DIN18040-1 K 4.3.3.5 in Höhe 40-70 cm sowie
  1,20 - 1,60 m über die gesamte Glasbreite
  Flächenanteil der Markierung >50%
  Muster nach Mustervorlage nach Wahl des AG

Rw,p nach DIN 52210-2  keine Anforderung

Türbeschläge:  3 x dreiteilige Alu-Türbänder
  1 x Sicherungsbolzen,
  4 x Edelstahl Drücker
  4 x Rosetten, oval
  1 x. Riegel - Fallenschloss
  2 x. Edelstahl - Bodentürpuffer

  2 x Türschilder Drücken/Ziehen

Drückerhöhe:  1.050 mm

Panikfunktion:  keine

Obertürschließer:  Gleitschienentürschließer
  mit Feststellanlage,.
  Schließablauf, Endanschlag und
  Öffnungsdämpfung einstellbar.
  Schließkraft stufenlos einstellbar.
  Schließergröße entsprechend der Türflügelbreite.

Angebotes
Fabrikat OTS:  ...........................................
  vom Bieter einzutragen

Angebotes
Produkt OTS:  ...........................................
  vom Bieter einzutragen

Der untere Blendrahmen ist als Trittschutz h = 15 cm
auszubilden.

Einbausituation:  umlaufend Mauerwerk

alle weiteren Angaben siehe Türliste sowie Vorbemerkung
Menge: 1,000 St

**5.10 Innentürelement, Pos. Ta-01.08 - Fingerklemmschutz**
Zulage zum vorgenannten Türelement für den Fingerklemmschutz
der Bandseite sowie Nebenschließkante gemäß Vorbemerkung
in jedem Öffnungsflügel.
Menge: 1,000 St

**5.11 Innentürelement, Pos. Ta+01.01 - Aluminium, RS, 2.425 x 3.200, Feststellanlage elektromechanisch**
Innentürelement aus thermisch getrennten Pfosten - Riegel Profilen
gemäß Vorbemerkung liefern und montieren.

Profile mit verdeckten Beschlägen und umlaufenden Lippendichtungen;

Barrierefrei nach DIN 18040-1, Null-Schwelle.

Rohbaulichtmaß B/H:  2.425 / 3.200 mm

Funktion:  RS
  rauchdicht und
  selbstschließend,  Feststellanlage mit Rauchmelder

Fensterliste Position:  Ta+01.01
Einbauort:  1.OG, Flur 2

Einteilung:  1 x Türblatt, ca. 1.125 x 2.135 mm
  1 x Bedarfsflügel, ca. 650 x 2.135 mm
  mit Schließfolgeregelung
  1 x Festfeld, ca. 650 x 2.135 mm
  1 x Oberlicht fest verglast, ca. 1.125 x 1.065 mm
  2 x Oberlicht fest verglast, ca. 650 x 1.065 mm

Glas:  VSG-Klarglas, einschalig, 10 mm

Sicherheitsmarkierung:  Sicherheitsmarkierung gem.
  DIN18040-1 K 4.3.3.5 in Höhe 40-70 cm sowie
  1,20 - 1,60 m über die gesamte Glasbreite
  Flächenanteil der Markierung >50%
  Muster nach Mustervorlage nach Wahl des AG

Rw,p nach DIN 52210-2  keine Anforderung

Türbeschläge:  3 x dreiteilige Alu-Türbänder
  1 x Sicherungsbolzen,
  4 x Edelstahl Drücker
  4 x Rosetten, oval
  1 x. Riegel - Fallenschloss
  2 x. Edelstahl - Bodentürpuffer

  2 x Türschilder Drücken/Ziehen

Drückerhöhe:  1.050 mm

Panikfunktion:  keine

Obertürschließer:  Gleitschienentürschließer
  mit elektromagnetischer, automatischer
  Feststellanlage mit Rauchmelder.
  2 zusätzliche Rauchmelder im Deckenhohlraum.
  Schließablauf, Endanschlag und
  Öffnungsdämpfung einstellbar.
  Schließkraft stufenlos einstellbar.
  Schließergröße entsprechend der Türflügelbreite.

Angebotes
Fabrikat OTS:  ...........................................
  vom Bieter einzutragen

Angebotes
Produkt OTS:  ...........................................
  vom Bieter einzutragen

Der untere Blendrahmen ist als Trittschutz h = 15 cm
auszubilden.

Einbausituation:  umlaufend Mauerwerk

alle weiteren Angaben siehe Türliste sowie Vorbemerkung
Menge: 1,000 St

**5.12 Innentürelement, Pos. Ta+01.01- Fingerklemmschutz**
Zulage zum vorgenannten Türelement für den Fingerklemmschutz
der Bandseite sowie Nebenschließkante gemäß Vorbemerkung
in jedem Öffnungsflügel.
Menge: 1,000 St

### 6 Turnhallentüren

*Hinweis: Vorbemerkungen Turnhallentüren*
Lieferung und Montage von ungedämmten
Innentürelementen als Sporthallentüren.
einschließlich der zugehörigen Verglasung.
Art und Umfang der zu liefernden Bauteile werden
nachfolgend beschrieben.

Blend- und Türflügelrahmen aus verschweißten Stahl- Rechteck- und
Anschlag- Profilrohren. Türblatt und Blendrahmen mit 3-seitig
umlaufender Falz- und Lippendichtung.

Beschläge 2-flg. Türen:
Jeder Flügel mit 3 Stück schweren Konstruktionsbändern, mit Druckkugellager, Gehflügel mit schwerem Einsteckschloss, PZ vorgerichtet,
hallenseitig Turnhallenmuscheldrücker in versenkt liegender Ausführung,
flurseitig mit Drückergarnitur gemäß vorgenannter Innentürelemente
aus Aluminium.

Standflügel mit verdeckt liegendem Kantriegel mit Klapphebel, verzinkt,
doppelseitig wirkend, Betätigung erst nach Öffnen des Gehflügels möglich.

Die Türlieferung beinhaltet das Liefern und Montieren eines schweren
Türpuffers, silberfarbig gebrannt, gefedert, für Bodenmontage,
jeweils 1 Stck. pro Flügel. Die Türen öffnen zur Hallengegenseite.

Bei der Herstellung der Türen ist zu beachten, dass die hallenseitige
Verblendung von Blendrahmen und Türflügeln absolut eben und flächenbündig sein muss. Ebenso sind die
Anforderungen in Bezug auf Ballwurfsicherheit vollständig zu erfüllen.

Ausführung Hallenseite:
mit mind. 15 mm dickem Sperrholz, WBP, mind. 7-fach
verleimt, vorgerichtet für eine zusätzlich punktelastischen
Prallschutzverkleidung.

Ausführung Hallengegenseite:
mit mind. 16 mm dicker, beidseitig HPL-beschichteter
Spanplatte, Dekor nach Wahl des Auftraggebers
nach Standardpalette des Herstellers.
Der Kantenschutz muss durch ABS- oder
Hartholz-Kantenumleimer erfolgen. Die Befestigung darf nur
verdeckt vorgenommen werden.

Angebotenes
Fabrikat Tür:  ...........................................
  vom Bieter einzutragen

Angebotenes
Produkt Tür:  ...........................................
  vom Bieter einzutragen

HPL-beschichtete Spanplatte
Leitprodukt der Planung: Resopal oder gleichwertig

Angebotenes
Produkt
HPL-beschichtete
Spanplatte:  ...........................................
  vom Bieter einzutragen

Fertigbeschichtung aller sichtbaren Stahlteile
der Torelemente und der Stahlwinkel-Einfassprofile
in einem Farbton aus Standardfarbkarte des Herstellers.

Angebotenes
Beschichtungsverfahren:  ...........................................
  vom Bieter einzutragen

*Hinweis: Vorbemerkungen Turnhallendrücker*
Sporthallen-Muscheldrücker in Edelstahlausführung
auf der Hallengegenseite(anstelle einer vorstehenden Objektgarnitur)
in der Verkleidung des Türelementes.

Lochung:  Profilzylinder gelocht
Entfernung:  72 mm
Vierkant:  8 mm
Form:  abgerundet
Abdeckung:  für Gegenschild
Länge:  230 mm
Breite:  200 mm
Tiefe:  23 mm
Eckradius:  8 mm
Drückerbefestigung:  Vollstift

Sichtbare Verschraubung.

Material:  Edelstahl
Oberfläche:  fein matt

Leitfabrikat
der Planung:  FSB oder gleichwertig

Angebotenes
Fabrikat:  ...........................................
  vom Bieter einzutragen

Leitprodukt
der Planung:  77 7950 oder gleichwertig

Angebotenes
Produkt:  ...........................................
  vom Bieter einzutragen

**6.1 Innentürelement Turnhalle, Pos. Ta-01.03 - Stahl, DS, 2.010 x 2.135**
Sporthallen-Innentürelement mit hallenseitigem Muscheldrücker und
Glasausschnitt gemäß Vorbemerkung liefern und montieren.

Rohbaulichtmaß B/H:  2.010 / 2.135 mm

Funktion:  DS
  dicht- und
  selbstschließend

Fensterliste Position:  Ta-01.03
Einbauort:  UG, Flur Turnhalle

Einteilung:  1 x Türblatt, ca. 1.150 x 2.135 mm
  1 x Bedarfsflügel, ca. 860 x 2.135 mm
  mit Schließfolgeregelung

Verglasung:  Geh. und Bedarfsflügel mit Glasausschnitt, türhoch,
  Türflügelbreite abzgl. Muschelbeschlag
  VSG-Klarglas, 2 x ≥ 5mm, ballwurfsicher

Sicherheitsmarkierung:  Sicherheitsmarkierung gem.
  DIN18040-1 K 4.3.3.5 in Höhe 40-70 cm sowie
  1,20 - 1,60 m über die gesamte Glasbreite
  Flächenanteil der Markierung >50%
  Muster nach Mustervorlage nach Wahl des AG

Rw,p nach DIN 52210-2  keine Anforderung

Türbeschläge:  3 x dreiteilige Alu-Türbänder
  1 x Sicherungsbolzen,
  1 x Edelstahl Drücker
  1 x Rosetten, oval

  2 x Turnhallendrücker

  1 x Edelstahl - Bodentürpuffer
  2 x Türschilder Drücken/Ziehen
  1 x. Riegel - Fallenschloss
  2 x. Edelstahl - Bodentürpuffer

  2 x Türschilder Drücken/Ziehen

Drückerhöhe:  1.050 mm

Panikfunktion:  keine

Obertürschließer:  Türschließer mit Gleitschiene für barrierefreie
  Türen nach DIN 18040.
  Schließablauf, Endanschlag und
  Öffnungsdämpfung einstellbar.
  Schließkraft stufenlos einstellbar.
  Schließergröße entsprechend der Türflügelbreite.

Angebotes
Fabrikat OTS:  ...........................................
  vom Bieter einzutragen

Angebotes
Produkt OTS:  ...........................................
  vom Bieter einzutragen

Einbausituation:  umlaufend Mauerwerk

alle weiteren Angaben siehe Türliste sowie Vorbemerkung
Menge: 1,000 St

**6.2 Innentürelement Turnhalle, Pos. Ta-01.05 - Stahl, T30, 2.010 x 2.135**
Sporthallen-Innentürelement mit hallenseitigem Muscheldrücker und
Glasausschnitt gemäß Vorbemerkung liefern und montieren.

Rohbaulichtmaß B/H:  2.010 / 2.135 mm

Funktion:  T-30
  feuerhemmend, dicht und
  selbstschließend

Fensterliste Position:  Ta-01.05
Einbauort:  UG, Flur Turnhalle

Einteilung:  1 x Türblatt, ca. 1.150 x 2.135 mm
  1 x Bedarfsflügel, ca. 860 x 2.135 mm
  mit Schließfolgeregelung

Verglasung:  Geh. und Bedarfsflügel mit Glasausschnitt, türhoch,
  Türflügelbreite abzgl. Muschelbeschlag.
  VSG-Klarglas, 2 x ≥ 5mm, ballwurfsicher

Sicherheitsmarkierung:  Sicherheitsmarkierung gem.
  DIN18040-1 K 4.3.3.5 in Höhe 40-70 cm sowie
  1,20 - 1,60 m über die gesamte Glasbreite
  Flächenanteil der Markierung >50%
  Muster nach Mustervorlage nach Wahl des AG

Rw,p nach DIN 52210-2  keine Anforderung

Türbeschläge:  3 x dreiteilige Alu-Türbänder
  1 x Sicherungsbolzen,
  1 x Edelstahl Drücker
  1 x Rosetten, oval

  2 x Turnhallendrücker

  1 x Edelstahl - Bodentürpuffer
  2 x Türschilder Drücken/Ziehen
  1 x. Riegel - Fallenschloss
  2 x. Edelstahl - Bodentürpuffer

  2 x Türschilder Drücken/Ziehen

Drückerhöhe:  1.050 mm

Panikfunktion:  keine

Obertürschließer:  Türschließer mit Gleitschiene für barrierefreie
  Türen nach DIN 18040.
  Schließablauf, Endanschlag und
  Öffnungsdämpfung einstellbar.
  Schließkraft stufenlos einstellbar.
  Schließergröße entsprechend der Türflügelbreite.

Angebotes
Fabrikat OTS:  ...........................................
  vom Bieter einzutragen

Angebotes
Produkt OTS:  ...........................................
  vom Bieter einzutragen

Einbausituation:  umlaufend Mauerwerk

alle weiteren Angaben siehe Türliste sowie Vorbemerkung
Menge: 1,000 St

### 7 Innenfenster, Aluminium

**7.1 Fensterelement, Pos. Fi-01.01, Fi01.03 - Bullauge, Ø = 760 mm**
Aluminium-Fensterelement einschließlich Verglasung
gemäß Vorbemerkung wie vor, jedoch als ungedämmtes,
kreisrundes Innenfenster

Rohbaulichtmaß B/H:  ca. Ø = 760 mm

Fensterliste Position:  Fi-01.01 und Fi-01.03
Einbauort:  UG, Wand Flur/Mensa

Fenster - Einteilung:  1 x Festverglasung, rund

Verglasung:  VSG-Klarglas, feuerhemmend

Rw,p nach DIN 52210-2  keine Anforderung

Einbausituation:  Umlaufend Mauerwerk, Ziegel

Ausführung gemäß beiliegender Fensterliste sowie Vorbemerkung.
Menge: 2,000 St

**7.2 Fensterelement, Pos. Fi-01.02 - Bullauge, Ø = 510 mm**
Aluminium-Fensterelement einschließlich Verglasung
gemäß Vorbemerkung wie vor, jedoch als ungedämmtes,
kreisrundes Innenfenster

Rohbaulichtmaß B/H:  ca. Ø = 510 mm

Fensterliste Position:  Fi-01.02
Einbauort:  UG, Wand Flur/Mensa

Fenster - Einteilung:  1 x Festverglasung, rund

Verglasung:  VSG-Klarglas, feuerhemmend

Rw,p nach DIN 52210-2  keine Anforderung

Einbausituation:  Umlaufend Mauerwerk, Ziegel

Ausführung gemäß beiliegender Fensterliste sowie Vorbemerkung.
Menge: 1,000 St

**7.3 Fensterelement, Pos. Fi-00.01 bis 04 - 1.200 x 2.000 mm, ballwurfsicher**
Aluminium-Fensterelement einschließlich Verglasung
gemäß Vorbemerkung wie vor, jedoch als ungedämmtes,
ballwurfsicheres Innenfenster

Rohbaulichtmaß B/H:  1.200 / 2.000 mm
  zzgl. Bodeneinstandsprofil (ca. 170 mm)

Fensterliste Position:  Fi-00.01 bis Fi00.04
Einbauort:  EG, Turnhalle

Fenster - Einteilung:  1 x Festverglasung

Verglasung:  VSG-Klarglas, 2 x ≥ 5mm, ballwurfsicher,
  feuerhemmend

Rw,p nach DIN 52210-2  keine Anforderung

Einbausituation:  Umlaufend Mauerwerk, Ziegel

Ausführung gemäß beiliegender Fensterliste sowie Vorbemerkung.
Menge: 4,000 St

### 8 Innenfenster, Kunststoff

**8.1 Fensterelement, Pos. Fi-01.04, Fi-01.05 - 1.010 x 760 mm**
Kunststoff-Fensterelement einschließlich Verglasung
gemäß Vorbemerkung wie vor, jedoch als ungedämmtes
Innenfenster

Rohbaulichtmaß B/H:  1010 / 760 mm

Fensterliste Position:  Fi-01.04, Fi-01.05
Einbauort:  UG, Anlieferung

Fenster - Einteilung:  1 x Festverglasung

Verglasung:  VSG-Klarglas

Rw,p nach DIN 52210-2  keine Anforderung

Einbausituation:  Umlaufend Mauerwerk, Ziegel

Ausführung gemäß beiliegender Fensterliste sowie Vorbemerkung.
Menge: 2,000 St

**8.2 Fensterelement, Pos. Fi+01.04b - Schaukasten, 1.700 x 2.000 mm**
Kunststoff-Fensterelement einschließlich Verglasung
gemäß Vorbemerkung wie vor, jedoch als ungedämmtes
Innenfenster

Rohbaulichtmaß B/H:  1.700 / 2.000 mm

Fensterliste Position:  Fi+01.04b
Einbauort:  EG / 1.OG

Fenster - Einteilung:  1 x Dreh

Verglasung:  Klarglas

Rw,p nach DIN 52210-2  keine Anforderung

Einbausituation:  Umlaufend Mauerwerk, Ziegel

Ausführung gemäß beiliegender Fensterliste sowie Vorbemerkung.
Menge: 1,000 St

### 9 Sonnenschutz

*Hinweis: Vorbemerkungen Sonnenschutz*
Als Sonnenschutz kommen freitragende Raffstoren zum Einsatz.

Anzubieten sind System-Raffstoren mit mindestens
nachfolgenden technischen Ausstattungsmerkmalen:

Sämtliche Stanzungen in den Lamellen sind mit Schutzösen zu versehen. Um den einwandfreien Lauf der Lamellen auch bei Wärmebewegungen der Fassade und der Lamellen zu gewährleisten müssen die Führungsschienen mindestens 25 mm tief sein. Die Oberschiene ist aus stranggepresstem Aluminium (kein Zink- oder Aluminium-Blech) vorzusehen.

Die angebotenen Raffstoren müssen die Lebensdauerklasse 3 nach DIN EN 13659:2009-01 - Abschlüsse außen - erfüllen.

Um eine bessere Kräfteverteilung zu erreichen sind die Motoren als Mittelmotoren mit angeflanschtem Planetengetriebe und beidseitigem Wellenabgang auszuführen. Außerdem vereinfacht sich dadurch das Ankuppeln von Behängen bei einer nachträglichen Raumaufteilung.

Oberschiene
59 mm breit, 51 mm hoch, aus 1,5 mm starkem, stranggepresstem
Aluminiumprofil ohne Oberflächenbehandlung (kein rollgeformtes
Aluminium-Band oder verzinkte Stahlbänder). Aus optischen Gründen muss die Oberschiene nach unten geschlossen ausgeführt werden. Weiterhin ist
hierdurch ein Verschieben oder Wandern der Einbauteile ausgeschlossen.
Wendewelle aus verzinktem Vierkant-Stahlrohr. Wartungsfreie, gekapselte,
 teflonhaltige Lager mit Wenderolle und Bandspule aus Kunststoff,
Segmentwendung zur Verhinderung der selbsttätigen Verstellung der Lamellen.

Lamellen
80 mm breit, konkav-konvex-gewölbt, beidseitig randgebördelt, aus speziallegiertem, mit lichtechtem Lack im Spezialverfahren korrosionsbeständig einbrennlackiertem Aluminium. Sämtliche Stanzungen in den Lamellen sind mit schwarzen Schutzösen zur Führung der Aufzugsbänder (Verminderung des Abriebes) und zur Befestigung der Stege der Leiterkordel versehen.
Bei einer Raffstorehöhe von 2500 mm darf die Pakethöhe 226 mm nicht überschreiten. Versetztes Lamellenpaket ist aufgrund eines erhöhten Verschleißes sowie eines ungleichen Schließverhaltens des Behanges ausgeschlossen.

Leiterkordel
Polyester-Leiterkordel, mit Kevlar-Einlage, schwarz, in schwerer
Sonderausführung, mit Doppelstegen. Jede Lamelle wird am oberen Steg der Leiterkordel befestigt.

Aufzugsbänder
Spezialbeschichtetes Polyesterband, 6 mm breit, schwarz, in
witterungsbeständiger Ausführung, dehnungs- und schrumpfarm, bruch- und knickfest. Das Aufzugsband wird durch nur 5x8 mm Öffnungen in den
Schutzösen des Aufzugsbandes geführt, wodurch der Lichteinfall in den Innenraum im Bereich der Schutzösen des Aufzugsbandes auf ein Minimum reduziert wird. Größere Stanzungen für Aufzugsband sind nicht zulässig.

Endschiene
80 mm breit, 15 mm hoch, aus stranggepresstem Aluminiumprofil, mit schwarzen Endkappen aus Kunststoff. In den Endkappen sind verschiebbare Führungsnippel mit Hinterschnitt, um ein Aushängen des Behanges zu verhindern.
Um ausreichende Torsionssteifigkeit zu gewährleisten sind nicht geschlossene Endschienenprofile bzw. ein Verschließen durch eine aufgeclipste Lamelle nicht zulässig.

Seitliche Führung
Seitliche Führung durch schwarze Führungsnippel aus Kunststoff, schlagfest über 2 Ultraschallverschweißungen mit den Lamellen verbunden. Bei der Anbindung des Führungsnippels auf der Lamellenoberseite muss eine umlaufende Mindestüberlappung von 1 mm gegeben sein. Zudem müssen die Führungsnippel flächenbündig in der Lamellenoberseite eingelassen sein. Geklippte sowie Druckguss-Führungsnippel sind aufgrund einer erhöhten Gefahr des Ausreißens - Druckguss-Führungsnippel zusätzlich aufgrund einer zu hohen Geräuschentwicklung - ausgeschlossen. Lamellen wechselseitig genippelt sowie verstärkte Führungsschienen 25-50 mm aus stranggepresstem Aluminium, mit 2K-Kunststoff-Clipprofil zur Geräuschdämmung, einschließlich der erforderlichen Befestigungswinkel und Führungsschienenhalter.

Antrieb
Verdeckt eingebauter, 230 V-Mittelmotor, Schutzart IP 54, mit angeflanschtem Planetengetriebe und beidseitigem Wellenabgang, eingebauten Endschaltern und Thermoschutzschalter. Es sind Motoren mit einstellbaren oberen und unteren Endschaltern einzusetzen. Die Motoren sind generell mit einem
geräuschoptimierten Oberschienenträger zu versehen, um die Körperschallübertragung auf ein Minimum zu reduzieren.

Bei Erreichen der oberen oder unteren Endlage bewirken die im Motor
eingebauten Endschalter das automatische Abschalten des Antriebes.

Oberflächenbehandlung
Die sichtbaren Aluminiumteile sind in Pulverfarben gemäß WAREMA Farbwelt pulverbeschichtet auszuführen. Es müssen mindestens die
Oberflächenqualitäten seidenglänzend, hochwetterfest Matt und hochwetterfest Feinstruktur zur Auswahl stehen.
Die Pulverbeschichtung ist mit einem Polyesterpulver in einer Schichtdicke von 50 - 120 μm auszuführen. Die Vorbehandlung muss chromfrei im
No-Rinse-Verfahren nach Qualitätsrichtlinie GSB AL 631 erfolgen.
Die Beschichtung muss die Qualität „GSB - Sea Proof“ erfüllen.

Befestigung
Bei Befestigung der Führungsschienenhalter auf Holz, Aluminium oder
Kunststoff müssen Schrauben mit Dichtbeschichtung zur Verhinderung von Wassereintritt durch Kapillarwirkung eingesetzt werden. Bei Montage auf Holz müssen zusätzlich Edelstahl-Distanzhülsen mit EPDM-Dichtscheibe montiert werden.
Ein Prüfnachweis über die Dichtigkeit des Befestigungssystems ist auf Verlangen nachzureichen.

Farbe der Lamellen:
Farbton nach Wahl des AG aus Standardfarbkarte des Herstellers.

Schnittstelle zur bauseitigen Leistung:
Die Leistung versteht sich als funktionsfertige Raffstoren einschließlich aller
Einstellarbeiten und Einführung des Kabels in das Gebäude.
Die Übergabe zur bauseitigen Steuerung findet mittels Steckverbindung im
Gebäude statt.
Das Probefahren sowie die Abnahme hat im Beisein des zuständigen
Elektromonteurs zu erfolgen.

Leitfabrikat
der Planung:  Warema oder gleichwertig

Angebotenes
Fabrikat:  ...........................................
  vom Bieter einzutragen

Leitprodukt
der Planung:  Typ E 80 A6 oder gleichwertig

Angebotenes
Produkt:  ...........................................
  vom Bieter einzutragen

Ausführung gemäß beiliegender Fensterliste sowie Vorbemerkung.

*Hinweis: Vorbemerkungen Raffstorekasten in WDVS*
Raffstorekästen aus Foamglas, nicht brennbar mit Putzträgerplatte einschließlich dem Montagezubehör in fertiger Arbeit.
Art und Umfang der zu liefernden Bauteile werden
nachfolgend beschrieben.

Raffstorekastenelement aus Foamglas mit einer stabilen 20 mm dicke
Putzträgerplatte an der Putzseite, verstärkt mit zwei untereinander verbundene Aluminium - Trägerplatten für die Lastabtragung, zwei integrierte luftdichte
Kabeldurchführungen, Unterseite mit weißem Gewebe-Abschlussprofil.

Mittels Klebemörtel in der Dämmebene des bauseitigen
Wärmedämm-Verbundsystems gemäß Verarbeitungsrichtlinie des Herstellers anbringen.

Zusätzliche Befestigung mit thermisch getrennten Montagewinkeln am
Untergrund und am Raffstorekasten.
Anschlussfugen mit Fugendichtband ausführen.

Gesamtdicke WDVS:  200 mm

Angebotenes
Fabrikat:  ...........................................
  vom Bieter einzutragen

Angebotenes
Produkt:  ...........................................
  vom Bieter einzutragen

Die Leistung versteht sich:

    - inkl. Vorleistungen, Versiegelung, Abdichtung
    - inkl. Befestigungsmaterial wie Stahlwinkel, etc.
    - inkl. aller Fugendichtbänder

**9.1 Raffstore, B = 1.045 mm, H = 1.620 mm, Pos. F-01.06, Montage Raffstorekasten auf Mauerwerk**
Sonnenschutz - Raffstore als Anlage
entsprechend den Vorbemerkungen liefern
und jeweils am Untergrund montieren.

Raffstore zu den Fensterpositionen: F-01.06

Ausführung mit Raffstorekasten oberhalb des Fensterelementes
vor dem Mauerwerk

H = 1.620 zzgl. Rolladenkasten
Menge: 1,000 St

**9.2 Raffstore, B = 11.300 mm, H = 2.480 mm, Pos. F-01.07, Montage Raffstorekasten auf Mauerwerk**
Sonnenschutz - Raffstore als Anlage
entsprechend den Vorbemerkungen liefern
und jeweils am Untergrund montieren.

Raffstore zu den Fensterpositionen: F-01.07

Ausführung mit Raffstorekasten oberhalb des Fensterelementes
vor dem Mauerwerk

H = 2.480 zzgl. Rolladenkasten
Menge: 1,000 St

**9.3 Raffstore, B = 6.000 mm, H = 2.480 mm, Pos. F-01.08, Montage Raffstorekasten auf Mauerwerk**
Sonnenschutz - Raffstore als Anlage
entsprechend den Vorbemerkungen liefern
und jeweils am Untergrund montieren.

Raffstore zu den Fensterpositionen: F-01.08

Ausführung mit Raffstorekasten oberhalb des Fensterelementes
vor dem Mauerwerk

H = 2.480 zzgl. Rolladenkasten
Menge: 1,000 St

**9.4 Raffstore, B = 1.820 mm, H = 2.050 mm, Pos. F00.02, Montage Raffstorekasten auf Mauerwerk**
Sonnenschutz - Raffstore als Anlage
entsprechend den Vorbemerkungen liefern
und jeweils am Untergrund montieren.

Raffstore zu den Fensterpositionen: F00.02

Ausführung mit Raffstorekasten oberhalb des Fensterelementes
vor dem Mauerwerk

H = 2.050 zzgl. Rolladenkasten
Menge: 1,000 St

**9.5 Raffstore, B = 2.780 mm, H = 2.050 mm, Pos. F00.03, Montage Raffstorekasten auf Fensterprofil**
Sonnenschutz - Raffstore als Anlage
entsprechend den Vorbemerkungen liefern
und jeweils am Untergrund montieren.

Raffstore zu den Fensterpositionen: F00.03

Ausführung mit Raffstorekasten auf Aufdopplungsprofil des
Fensterelementes

H = 2.050 zzgl. Rolladenkasten
Menge: 1,000 St

**9.6 Raffstore, B = 2.100 mm, H = 2.050 mm, Pos. F00.04 bis F00.10, Montage Raffstorekasten auf Fensterprofil**
Sonnenschutz - Raffstore als Anlage
entsprechend den Vorbemerkungen liefern
und jeweils am Untergrund montieren.

Raffstore zu den Fensterpositionen: F00.04 bis F00.10

Ausführung mit Raffstorekasten auf Aufdopplungsprofil des
Fensterelementes

H = 2.050 zzgl. Rolladenkasten
Menge: 7,000 St

**9.7 Raffstore, B = 700 mm, H = 2.050 mm, Pos. F00.11, Montage Raffstorekasten auf Fensterprofil**
Sonnenschutz - Raffstore als Anlage
entsprechend den Vorbemerkungen liefern
und jeweils am Untergrund montieren.

Raffstore zu den Fensterpositionen: F00.11

Ausführung mit Raffstorekasten auf Aufdopplungsprofil des
Fensterelementes

H = 2.050 zzgl. Rolladenkasten
Menge: 1,000 St

**9.8 Raffstore, B = 6.035 mm, H = 2.050 mm, Pos. F00.12, Montage Raffstorekasten auf Fensterprofil**
Sonnenschutz - Raffstore als Anlage
entsprechend den Vorbemerkungen liefern
und jeweils am Untergrund montieren.

Raffstore zu den Fensterpositionen: F00.12

Ausführung mit Raffstorekasten auf Aufdopplungsprofil des
Fensterelementes

H = 2.050 zzgl. Rolladenkasten
Menge: 1,000 St

**9.9 Raffstore, B = 6.020 mm, H = 2.570 mm, Pos. F+00.02, Montage Raffstorekasten auf Fensterprofil**
Sonnenschutz - Raffstore als Anlage
entsprechend den Vorbemerkungen liefern
und jeweils am Untergrund montieren.

Raffstore zu den Fensterpositionen: F+00.02

Ausführung mit Raffstorekasten auf Aufdopplungsprofil des
Fensterelementes

H = 1.320 zzgl. Rolladenkasten
Menge: 1,000 St

### 10 Stundenlohnarbeiten

**10.1 Stundenlohnarbeiten Vorarbeiter/-in**
Evtl. erforderliche Arbeiten, die nicht im Leistungsverzeichnis erfasst sind und
gegen Nachweis zur Ausführung kommen, werden berechnet für:

Vorarbeiter/-in
Menge: 32,000 h

**10.2 Vorarbeiter/-in Zuschläge Sonn- Feiertag**
Der Verrechnungssatz für die jeweilige Arbeitskraft umfasst nur die Zuschläge für Sonn- und Feiertagsarbeit.
Menge: 4,000 h

**10.3 Stundenlohnarbeiten Facharbeiter/-in**
Evtl. erforderliche Arbeiten, die nicht im Leistungsverzeichnis erfasst sind und
gegen Nachweis zur Ausführung kommen, werden berechnet für:

Facharbeiter/-in
Menge: 32,000 h

**10.4 Facharbeiter/-in Zuschläge Sonn- Feiertag**
Der Verrechnungssatz für die jeweilige Arbeitskraft umfasst nur die Zuschläge für Sonn- und Feiertagsarbeit.
Menge: 4,000 h

**10.5 Stundenlohnarbeiten Helfer/-in**
Evtl. erforderliche Arbeiten, die nicht im Leistungsverzeichnis erfasst sind und
gegen Nachweis zur Ausführung kommen, werden berechnet für:

Helfer/-in
Menge: 32,000 h

**10.6 Helfer/-in Zuschläge Sonn- Feiertag**
Der Verrechnungssatz für die jeweilige Arbeitskraft umfasst nur die Zuschläge für Sonn- und Feiertagsarbeit.
Menge: 4,000 h
